# Capa exterior de muro doble de fachada, de mampostería de bloque de concreto aparente

- Propiedad del archivo: CYPE Ingenieros S.A.
- Formato: FIEBDC-3/2016
- Programa: Generador de precios de la construcción. CYPE Ingenieros, S.A.
- Fecha: 23/05/2024
- Ámbito geográfico: México
- Divisa: MXN
- Costes indirectos: 3 %
- Gastos generales: 13 %
- Beneficio industrial: 6 %
- IVA: 16 %

## F Fachadas y muros divisorios

### FF Mampostería no estructural

#### FFX Capa exterior aparente en muro doble de fachada

**FFX020** m² Capa exterior de muro doble de fachada, de mampostería de bloque de concreto aparente.
Capa exterior de muro doble de fachada, con apoyo parcial sobre la losa, de 12 cm de espesor, de mampostería de bloque hueco de concreto pesado, aparente, tipo split, color gris, 12x20x40 cm, con juntas horizontales y verticales de 10 mm de espesor, junta rehundida, con juntas horizontales y verticales de 10 mm de espesor, junta rehundida, asentada con mortero de cemento confeccionado en obra, con 250 kg/m³ de cemento, color gris, dosificación 1:6, suministrado en sacos. Formación de los dinteles mediante piezas en "U" con armado y macizado de concreto. Formación de encuentros mediante piezas huecas y concreto reforzado con acero fy=4200 kg/cm².
Incluye: Definición de los planos de fachada mediante plomos. Replanteo, planta a planta. Marcado en las columnas de los niveles de referencia general de planta y de nivel de piso terminado. Encuentros de la mampostería con fachadas, columnas y muros divisorios. Colocación y aplomado de miras de referencia. Tendido de hilos entre miras. Colocación de plomos fijos en las aristas. Preparación del mortero. Colocación de las piezas por hiladas a nivel. Realización de todos los trabajos necesarios para la resolución de los huecos. Encuentro de la mampostería con la losa superior. Repaso de las juntas y limpieza final del paramento.
Criterio de cuantificación de proyecto: Superficie medida en verdadera magnitud desde las caras exteriores de la fachada, según documentación gráfica de Proyecto, deduciendo los huecos de superficie mayor de 2 m². En los huecos que no se deduzcan, están incluidos los trabajos de realizar la superficie interior del hueco.
Criterio de cuantificación de obra: Se medirá, en verdadera magnitud, desde las caras exteriores de la fachada, la superficie realmente ejecutada según especificaciones de Proyecto, deduciendo los huecos de superficie mayor de 2 m². En los huecos que no se deduzcan, están incluidos los trabajos de realizar la superficie interior del hueco.

| Código | Ud | Descripción | Rendimiento | Precio | Importe |
|---|---|---|---|---|---|
| mt03bhe040pe | Ud | Bloque hueco de concreto pesado, aparente, tipo split, color gris, 12x20x40 cm, resistencia a compresión MPa; con el precio incrementado el 20% en concepto de piezas especiales. Según NMX-C-441-ONNCCE. (material) | 13 | 14.62 | 190.060 |
| mt08aaa010a | m³ | Agua. (material) | 0.01 | 22.86 | 0.229 |
| mt01arg005a | t | Arena de cantera, para mortero hecho en obra. (material) | 0.015 | 315.71 | 4.736 |
| mt08cem000f | kg | Cemento gris en sacos. (material) | 8.026 | 2.24 | 17.978 |
| mt01arg000f | m³ | Arena cribada. (material) | 0.007 | 145.29 | 1.017 |
| mt01arg001fd | m³ | Agregado grueso homogeneizado, de tamaño máximo 12 mm. (material) | 0.009 | 255.07 | 2.296 |
| mt07aco080a | kg | Acero fy=4200 kg/cm², de varios diámetros, según NMX-C-407-ONNCCE. (material) | 0.45 | 12.85 | 5.783 |
| mt50spa050m | m³ | Tablón de madera de pino, dimensiones 20x7,2 cm. (material) | 0.001 | 6692.74 | 6.693 |
| mt50spa101 | kg | Clavos de acero. (material) | 0.011 | 28.53 | 0.314 |
| mt50spa081a | Ud | Puntal metálico telescópico, de hasta 3 m de altura. (material) | 0.003 | 293.38 | 0.880 |
| mq06hor010 | h | Revolvedora de concreto eléctrica con una capacidad de amasado de 160 l. (maquinaria) | 0.007 | 53.58 | 0.375 |
| mo021 | h | Oficial albañil especializado en trabajos de mampostería. (mano de obra) | 2.228 | 119.98 | 267.315 |
| mo114 | h | Peón albañil especializado en trabajos de mampostería. (mano de obra) | 1.47 | 70.3 | 103.341 |
| % | % | Herramienta menor | 3 % | 601.017 | 18.031 |
|  |  | Costes directos |  |  | 619.048 |

Residuos:
- colocación: mt03bhe040pe; factor de residuo 0.0451189
- colocación: mt01arg005a Arena de cantera, para mortero hecho en obra; factor de residuo 0.00501329
- colocación: mt08cem000f Cemento gris en sacos; factor de residuo 0.0063
- colocación: mt01arg000f Arena cribada; factor de residuo 0.009
- colocación: mt01arg001fd Agregado grueso homogeneizado, de tamaño máximo 12 mm; factor de residuo 0.00840509
- colocación: mt07aco080a Acero fy=4200 kg/cm², de varios diámetros, según NMX-C-407-ONNCCE; factor de residuo 0.01386
- colocación: mt50spa050m Tablón de madera de pino, dimensiones 20x7,2 cm; factor de residuo 1
- colocación: mt50spa101 Clavos de acero; factor de residuo 0.0045
- colocación: mt50spa081a Puntal metálico telescópico, de hasta 3 m de altura; factor de residuo 1

## Recursos

**mt03bhe040pe** Ud Bloque hueco de concreto pesado
Datos técnicos: Coste energético 8.580 MJ; Emisión de CO2 1.085 kg; Código LER 17 01 01; Masa del elemento 13.5 kg; Volumen 0.009 m3
Residuos:
- embalaje: re170201 Madera. (componente de residuo); rendimiento 0.008 kg; Código LER 17 02 01; Masa del elemento 1 kg; Volumen 0.000909 m3
- embalaje: re170203 Plástico. (componente de residuo); rendimiento 0.004 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera; rendimiento 0.001 kg
- embalaje: re170203 Plástico; rendimiento 0.003 kg

**mt01arg000f** m³ Arena cribada
Datos técnicos: Coste energético 146.250 MJ; Emisión de CO2 7.800 kg; Código LER 01 04 09; Masa del elemento 1950 kg; Volumen 1.21875 m3

**mt01arg001fd** m³ Agregado grueso homogeneizado, de tamaño máximo 12 mm
Datos técnicos: Coste energético 146.250 MJ; Emisión de CO2 7.800 kg; Código LER 01 04 08; Masa del elemento 1950 kg; Volumen 1.3 m3

**mt07aco080a** kg Acero fy=4200 kg/cm², de varios diámetros, según NMX-C-407-ONNCCE
Datos técnicos: Coste energético 9.830 MJ; Emisión de CO2 0.510 kg; Código LER 17 04 05; Masa del elemento 1 kg; Volumen 0.000476 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
