# Acero laminado en caliente, en subestructura soporte para la sustentación del revestimiento exterior de fachada ligera

- Propiedad del archivo: CYPE Ingenieros S.A.
- Formato: FIEBDC-3/2016
- Programa: Generador de precios de la construcción. CYPE Ingenieros, S.A.
- Fecha: 23/05/2024
- Ámbito geográfico: México
- Divisa: MXN
- Costes indirectos: 3 %
- Gastos generales: 13 %
- Beneficio industrial: 6 %
- IVA: 16 %

## F Fachadas y muros divisorios

### FL Fachadas ligeras

#### FLJ Subestructura soporte

**FLJ020** kg Acero laminado en caliente, en subestructura soporte para la sustentación del revestimiento exterior de fachada ligera.
Acero A 572 Grado 50, en subestructura soporte de bastidor ligero de perfiles, formada por piezas simples de perfiles laminados en caliente, para la sustentación del revestimiento exterior de fachada ligera, acabado con imprimación antioxidante, colocación con uniones atornilladas en obra y anclajes mecánicos para su fijación.
Criterio de valoración económica: El precio incluye los tornillos, los cortes, los despuntes, las piezas especiales, las placas de arranque y de transición de columna inferior a superior, los casquillos y los elementos auxiliares de montaje.
Incluye: Replanteo. Presentación, nivelación y montaje de la subestructura soporte.
Criterio de cuantificación de proyecto: Peso nominal medido según documentación gráfica de Proyecto.
Criterio de cuantificación de obra: Se determinará, a partir del peso obtenido en báscula oficial de las unidades llegadas a obra, el peso de las unidades realmente ejecutadas según especificaciones de Proyecto.

| Código | Ud | Descripción | Rendimiento | Precio | Importe |
|---|---|---|---|---|---|
| mt07ala000oc | kg | Acero laminado A 572 Grado 50, en perfiles laminados en caliente, según ASTM A 572, piezas simples, para aplicaciones estructurales, acabado con imprimación antioxidante. Trabajado y montado en taller, para colocar con uniones atornilladas en obra. (material) | 1 | 35.23 | 35.230 |
| mt26aaa023a | Ud | Anclaje mecánico con taquete de expansión de acero galvanizado, tuerca y arandela. (material) | 0.2 | 25.35 | 5.070 |
| mo047 | h | Oficial montador de estructura metálica. (mano de obra) | 0.035 | 124.86 | 4.370 |
| mo094 | h | Ayudante montador de estructura metálica. (mano de obra) | 0.035 | 75.97 | 2.659 |
| % | % | Herramienta menor | 2 % | 47.329 | 0.947 |
|  |  | Costes directos |  |  | 48.276 |

Residuos:
- colocación: mt07ala000oc; factor de residuo 0.0045

## Recursos

**mt07ala000oc** kg Acero laminado A 572 Grado 50
Datos técnicos: Coste energético 9.830 MJ; Emisión de CO2 0.510 kg; Código LER 17 04 05; Masa del elemento 1 kg; Volumen 0.000476 m3

**mt26aaa023a** Ud Anclaje mecánico con taquete de expansión de acero galvanizado, tuerca y arandela
Datos técnicos: Coste energético 0.725 MJ; Emisión de CO2 0.071 kg; Código LER 17 04 05; Masa del elemento 0.025 kg; Volumen 0.000012 m3
Residuos:
- embalaje: re150101 Envases de papel y cartón. (componente de residuo); rendimiento 0.002 kg; Código LER 15 01 01; Masa del elemento 1 kg; Volumen 0.001333 m3
- embalaje: re170203 Plástico. (componente de residuo); rendimiento 0.001 kg; Código LER 17 02 03; Masa del elemento 1 kg; Volumen 0.001667 m3
