# Fachada ligera de placas. Sistema Placotherm Integra Glasroc X "PLACO"

- Propiedad del archivo: CYPE Ingenieros S.A.
- Formato: FIEBDC-3/2016
- Programa: Generador de precios de la construcción. CYPE Ingenieros, S.A.
- Fecha: 02/11/2025
- Ámbito geográfico: México
- Divisa: MXN
- Costes indirectos: 3 %
- Gastos generales: 13 %
- Beneficio industrial: 6 %
- IVA: 16 %

## F Fachadas y muros divisorios

### FL Fachadas ligeras

#### FLY Sistemas de fachada ligera

**FLY020** m² Fachada ligera de placas. Sistema Placotherm Integra Glasroc X "PLACO".
Fachada ligera de placas. Sistema Placotherm Integra Glasroc X "PLACO", formado por: ESTRUCTURA EXTERIOR: estructura metálica de acero galvanizado de canales horizontales THR y postes verticales THM, con una modulación de 600 mm; AISLAMIENTO EXTERIOR: panel compacto de lana mineral Arena de alta densidad, Arena Apta, de 90 mm de espesor, no revestido, resistencia térmica 2,6 m²K/W, conductividad térmica 0,034 W/(mK), colocado a tope; PLACA EXTERIOR: placa de yeso GM-FH1 / - 1200 / 2800 / 12,5 / con los bordes longitudinales afinados, Glasroc X 13 "PLACO"; ESTRUCTURA INTERIOR: estructura metálica de acero galvanizado de canales horizontales R 48 y postes verticales M 48, con una modulación de 600 mm; AISLAMIENTO INTERIOR: panel compacto de lana mineral Arena de alta densidad, Arena Apta, de 48 mm de espesor, no revestido, resistencia térmica 1,4 m²K/W, conductividad térmica 0,034 W/(mK), colocado a tope; PLACAS INTERIORES: dos placas de yeso DFI / - 1200 / 2500 / 12,5 / con los bordes longitudinales afinados, Phonique PPH 13 "PLACO"; IMPERMEABILIZACIÓN: lámina altamente transpirable, impermeable al agua de lluvia, Placotherm Estándar, fijada a los postes de la estructura metálica por la cara exterior; REVESTIMIENTO EXTERIOR: capa base de malla de refuerzo CMALL 160 embebida entre dos capas de mortero polimérico de altas prestaciones reforzado con fibras, Placotherm Base, color blanco, compuesto de cemento blanco, cargas minerales, resinas hidrófugas redispersables, fibras y aditivos especiales y capa de acabado de mortero orgánico Webertene Advance XS "WEBER", color a elegir, gama Estándar, acabado gota, con un tamaño máximo de partícula de 0,5 mm, a base de siloxanos, cargas minerales, pigmentos resistentes a los rayos UV, fungicidas y aditivos especiales sobre imprimación reguladora de la absorción Webertene Primer "WEBER". Incluso banda acústica, tornillería para la fijación de las placas, fijaciones para el anclaje de los perfiles, mortero Placotherm Base y cinta CMALL 160 "PLACO", para el tratamiento de juntas entre placas exteriores, pasta SN "PLACO" y cinta "PLACO", para el tratamiento de juntas entre placas interiores, perfil de PVC con malla de fibra de vidrio antiálcalis, Perfil Goteo "PLACO", para remate de dinteles, y cinta adhesiva de doble cara para la fijación de la lámina altamente transpirable.
Criterio de valoración económica: El precio incluye la resolución de huecos de fachada.
Incluye: Replanteo de la estructura metálica en suelo y techo. Nivelación y limpieza de la base. Colocación de la banda acústica. Fijación de la estructura metálica exterior. Colocación, aplomado y nivelación de marcos. Corte y preparación del aislamiento. Paso de instalaciones. Colocación del aislamiento exterior. Fijación de la estructura metálica interior. Colocación del aislamiento interior. Colocación y fijación provisional de la impermeabilización. Colocación y atornillado a la estructura de las placas exteriores. Tratamiento de juntas entre placas exteriores. Colocación y atornillado a la estructura de las placas interiores. Tratamiento de juntas entre placas interiores. Colocación del perfil para remate de dinteles. Extendido de la capa de mortero base y colocación de la malla. Aplicación de la imprimación. Aplicación de la capa de acabado.
Criterio de cuantificación de proyecto: Superficie medida según documentación gráfica de Proyecto, sin duplicar esquinas ni encuentros, deduciendo los huecos de superficie mayor de 3 m².
Criterio de cuantificación de obra: Se medirá la superficie realmente ejecutada según especificaciones de Proyecto, sin duplicar esquinas ni encuentros, deduciendo los huecos de superficie mayor de 3 m².

| Código | Ud | Descripción | Rendimiento | Precio | Importe |
|---|---|---|---|---|---|
| mt12plp340a | m | Canal de perfil de acero galvanizado Z1 (Z140), THR "PLACO", fabricado mediante laminación en frío, 100x50 mm de sección y 0,7 mm de espesor. (material) | 0.9 | 51.96 | 46.764 |
| mt12plp350a | m | Poste de perfil de acero galvanizado Z1 (Z140), THM "PLACO", fabricado mediante laminación en frío, 100x40 mm de sección y 1 mm de espesor. (material) | 3 | 81.46 | 244.380 |
| mt12plj020a | m | Banda estanca autoadhesiva, Banda 45 "PLACO", de espuma de polietileno de celdas cerradas, de 3 mm de espesor y 45 mm de anchura, para la estanqueidad de la base y el aislamiento acústico del perímetro en muros divisorios y revestimientos interiores de placas. (material) | 1.65 | 9.04 | 14.916 |
| mt12plt035a | Ud | Tornillo autoperforante rosca-metal, THRPF 13 "PLACO", de 13 mm de longitud. (material) | 7 | 1.08 | 7.560 |
| mt16lvi030adqq | m² | Panel compacto de lana mineral Arena de alta densidad, Arena Apta "ISOVER", de 90 mm de espesor, no revestido, resistencia térmica 2,6 m²K/W, conductividad térmica 0,034 W/(mK), Euroclase A1 de reacción al fuego, capacidad de absorción de agua a corto plazo <=1 kg/m² y factor de resistencia a la difusión del vapor de agua 1. (material) | 1 | 256.22 | 256.220 |
| mt12plp070b | m | Canal de perfil de acero galvanizado, R 48 "PLACO", fabricado mediante laminación en frío, de 3000 mm de longitud, 48x30 mm de sección y 0,55 mm de espesor. (material) | 1 | 31.55 | 31.550 |
| mt12plp060b | m | Poste de perfil de acero galvanizado, M 48 "PLACO", fabricado mediante laminación en frío, de 3000 mm de longitud, 46,5x36 mm de sección y 0,6 mm de espesor. (material) | 2.1 | 38.22 | 80.262 |
| mt16lvi030adgq | m² | Panel compacto de lana mineral Arena de alta densidad, Arena Apta "ISOVER", de 48 mm de espesor, no revestido, resistencia térmica 1,4 m²K/W, conductividad térmica 0,034 W/(mK), Euroclase A1 de reacción al fuego, capacidad de absorción de agua a corto plazo <=1 kg/m² y factor de resistencia a la difusión del vapor de agua 1. (material) | 1 | 128.85 | 128.850 |
| mt15pdw100a | m | Cinta adhesiva de doble cara, con adhesivo acrílico, de 50 mm de anchura, con resistencia a los rayos UV, rango de temperatura de trabajo de -20 a 100°C, suministrada en rollos de 50 m de longitud. (material) | 1.7 | 32.17 | 54.689 |
| mt15mvp010a | m | Lámina altamente transpirable impermeable al agua de lluvia, Placotherm Estándar "PLACO", de 175 µm de espesor y 60 g/m², de 0,01 m de espesor de aire equivalente frente a la difusión de vapor de agua, permeabilidad al aire 2 m³/h·m² a 50 Pa, (Euroclase E de reacción al fuego), suministrada en rollos de 1,50x50 m. (material) | 1.1 | 85.24 | 93.764 |
| mt12plk010fembc | m² | Placa de yeso GM-FH1 / - 1200 / 2800 / 12,5 / con los bordes longitudinales afinados, Glasroc X 13 "PLACO", formada por un núcleo de yeso revestido por las dos caras con fibra de vidrio con tratamiento hidrófobo. (material) | 1 | 438.12 | 438.120 |
| mt28fvp010a | m | Cinta de juntas de malla de fibra de vidrio antiálcalis, CMALL 160 "PLACO", de 160 g/m² de masa superficial, de 100 mm de anchura y 0,52 mm de espesor, suministrada en rollos de 50 m de longitud. (material) | 2.1 | 5.51 | 11.571 |
| mt28mpp010a | kg | Mortero polimérico de altas prestaciones reforzado con fibras, Placotherm Base, "PLACO", color blanco, compuesto de cemento blanco, cargas minerales, resinas hidrófugas redispersables, fibras y aditivos especiales, para aplicar con llana, para tratamiento de juntas y plastecido superficial de placas en sistemas Placotherm, resistencia a compresión de 3 a 7,5 N/mm², absorción de agua por capilaridad menor de 0,2 kg/m² min½. (material) | 4.6 | 16.37 | 75.302 |
| mt28fvp050 | m | Perfil de PVC con malla de fibra de vidrio antiálcalis, Perfil Goteo "PLACO", para remate de dinteles, suministrado en barras de 2,5 m de longitud. (material) | 0.17 | 55.96 | 9.513 |
| mt28fvp020a | m | Malla de refuerzo de fibra de vidrio antiálcalis, CMALL 160 "PLACO", de 160 g/m² de masa superficial, de 1,1 m de anchura y 0,52 mm de espesor, suministrada en rollos de 50 m de longitud. (material) | 1.1 | 49.21 | 54.131 |
| mt12plk010hgpcc | m² | Placa de yeso DFI / - 1200 / 2500 / 12,5 / con los bordes longitudinales afinados, Phonique PPH 13 "PLACO", formada por un alma de yeso de origen natural embutida e íntimamente ligada a dos láminas de cartón fuerte, aditivada para mejorar sus prestaciones acústicas. (material) | 2 | 141.03 | 282.060 |
| mt12plj010a | m | Cinta microperforada de papel "PLACO", de 50 mm de anchura, para acabado de juntas de placas de yeso. (material) | 2.1 | 1.04 | 2.184 |
| mt12plm010a | kg | Pasta de secado en polvo SN "PLACO"; Euroclase A2-s1, d0 de reacción al fuego, rango de temperatura de trabajo de 5 a 30°C, para aplicación manual con cinta de juntas; para el tratamiento de las juntas de las placas de yeso. (material) | 0.66 | 21.81 | 14.395 |
| mt12plt010a | Ud | Tornillo autorroscante TTPC 25 "PLACO", con cabeza de trompeta, de 25 mm de longitud, para instalación de placas de yeso sobre perfiles de espesor inferior a 6 mm. (material) | 6 | 0.26 | 1.560 |
| mt12plt010c | Ud | Tornillo autorroscante TTPC 35 "PLACO", con cabeza de trompeta, de 35 mm de longitud, para instalación de placas de yeso sobre perfiles de espesor inferior a 6 mm. (material) | 11 | 0.33 | 3.630 |
| mt12plt040 | Ud | Tornillo autotaladrante de acero inoxidable Placotherm Integra "PLACO", con cabeza hexagonal, de 25 mm de longitud. (material) | 24 | 1.24 | 29.760 |
| mt28pcc010c | l | Imprimación reguladora de la absorción Webertene Primer "WEBER", color a elegir, gama Estándar, a base de copolímeros acrílicos, cargas minerales y aditivos especiales, impermeable al agua de lluvia y permeable al vapor de agua. (material) | 0.45 | 122.47 | 55.112 |
| mt28esc090c | kg | Mortero orgánico Webertene Advance XS "WEBER", color a elegir, gama Estándar, acabado gota, a base de siloxanos, cargas minerales, pigmentos resistentes a los rayos UV, fungicidas y aditivos especiales. (material) | 1.5 | 75.17 | 112.755 |
| mo052 | h | Oficial montador de sistemas de fachadas prefabricadas. (mano de obra) | 1.298 | 130.84 | 169.830 |
| mo099 | h | Ayudante montador de sistemas de fachadas prefabricadas. (mano de obra) | 0.766 | 77.51 | 59.373 |
| % | % | Herramienta menor | 2 % | 2278.251 | 45.565 |
|  |  | Costes directos |  |  | 2323.816 |

Residuos:
- colocación: mt12plp340a; factor de residuo 0.012844
- colocación: mt12plp350a; factor de residuo 0.00653094
- colocación: mt12plj020a; factor de residuo 0.06
- colocación: mt12plt035a Tornillo autoperforante rosca-metal, THRPF 13 "PLACO", de 13 mm de longitud; factor de residuo 0.005
- colocación: mt16lvi030adqq; factor de residuo 0.048
- colocación: mt12plp070b; factor de residuo 0.0172128
- colocación: mt12plp060b; factor de residuo 0.015782
- colocación: mt16lvi030adgq; factor de residuo 0.048
- colocación: mt15mvp010a; factor de residuo 0.0691327
- colocación: mt12plk010fembc; factor de residuo 0.00873321
- colocación: mt28fvp010a; factor de residuo 0.055
- colocación: mt28mpp010a; factor de residuo 0.012745
- colocación: mt28fvp050; factor de residuo 0.048
- colocación: mt28fvp020a; factor de residuo 0.0547898
- colocación: mt12plk010hgpcc; factor de residuo 0.018
- colocación: mt12plj010a Cinta microperforada de papel "PLACO", de 50 mm de anchura, para acabado de juntas de placas de yeso; factor de residuo 0.0440299
- colocación: mt12plm010a; factor de residuo 0.03
- colocación: mt12plt010a; factor de residuo 0.00533333
- colocación: mt12plt010c; factor de residuo 0.00526316
- colocación: mt12plt040 Tornillo autotaladrante de acero inoxidable Placotherm Integra "PLACO", con cabeza hexagonal, de 25 mm de longitud; factor de residuo 0.0173333
- colocación: mt28esc090c; factor de residuo 0.0066

## Recursos

**mt12plp340a** m Canal de perfil de acero galvanizado Z1 (Z140)
Datos técnicos: Coste energético 111.987 MJ; Emisión de CO2 3.432 kg; Código LER 17 04 05; Masa del elemento 0.84 kg; Volumen 0.0004 m3
Residuos:
- embalaje: re170203 Plástico. (componente de residuo); rendimiento 0.006 kg; Código LER 17 02 03; Masa del elemento 1 kg; Volumen 0.001667 m3

**mt12plp350a** m Poste de perfil de acero galvanizado Z1 (Z140)
Datos técnicos: Coste energético 185.043 MJ; Emisión de CO2 5.666 kg; Código LER 17 04 05; Masa del elemento 1.39 kg; Volumen 0.000662 m3
Residuos:
- embalaje: re170203 Plástico; rendimiento 0.008 kg

**mt12plj020a** m Banda estanca autoadhesiva
Datos técnicos: Coste energético 1.400 MJ; Emisión de CO2 0.051 kg; Código LER 17 06 04; Masa del elemento 0.0095 kg; Volumen 0.000016 m3
Residuos:
- embalaje: re170203 Plástico; rendimiento 0.001 kg

**mt12plt035a** Ud Tornillo autoperforante rosca-metal, THRPF 13 "PLACO", de 13 mm de longitud
Datos técnicos: Coste energético 0.015 MJ; Emisión de CO2 0.001 kg; Código LER 17 04 05; Masa del elemento 0.001 kg
Residuos:
- embalaje: re150101 Envases de papel y cartón. (componente de residuo); rendimiento 0.001 kg; Código LER 15 01 01; Masa del elemento 1 kg; Volumen 0.001333 m3

**mt16lvi030adqq** m² Panel compacto de lana mineral Arena de alta densidad
Datos técnicos: Coste energético 98.796 MJ; Emisión de CO2 3.355 kg; Código LER 17 06 04; Masa del elemento 3.6 kg; Volumen 0.006 m3
Residuos:
- embalaje: re170203 Plástico; rendimiento 0.024 kg

**mt12plp070b** m Canal de perfil de acero galvanizado
Datos técnicos: Coste energético 62.837 MJ; Emisión de CO2 1.929 kg; Código LER 17 04 05; Masa del elemento 0.47 kg; Volumen 0.000224 m3
Residuos:
- embalaje: re170203 Plástico; rendimiento 0.005 kg

**mt12plp060b** m Poste de perfil de acero galvanizado
Datos técnicos: Coste energético 81.430 MJ; Emisión de CO2 2.498 kg; Código LER 17 04 05; Masa del elemento 0.61 kg; Volumen 0.00029 m3
Residuos:
- embalaje: re170203 Plástico; rendimiento 0.006 kg

**mt16lvi030adgq** m² Panel compacto de lana mineral Arena de alta densidad
Datos técnicos: Coste energético 50.574 MJ; Emisión de CO2 1.735 kg; Código LER 17 06 04; Masa del elemento 1.8 kg; Volumen 0.003 m3
Residuos:
- embalaje: re170203 Plástico; rendimiento 0.024 kg

**mt15mvp010a** m Lámina altamente transpirable impermeable al agua de lluvia
Datos técnicos: Coste energético 9.750 MJ; Emisión de CO2 0.476 kg; Código LER 17 02 03; Masa del elemento 0.098 kg; Volumen 0.000163 m3
Residuos:
- embalaje: re170203 Plástico; rendimiento 0.001 kg

**mt12plk010fembc** m² Placa de yeso GM-FH1 / - 1200 / 2800 / 12,5 / con los bordes longitudinales afinados
Datos técnicos: Coste energético 71.219 MJ; Emisión de CO2 3.761 kg; Código LER 17 08 02; Masa del elemento 10.9 kg; Volumen 0.0109 m3
Residuos:
- embalaje: re170203 Plástico; rendimiento 0.012 kg

**mt28fvp010a** m Cinta de juntas de malla de fibra de vidrio antiálcalis
Datos técnicos: Coste energético 1.216 MJ; Emisión de CO2 0.060 kg; Código LER 17 02 03; Masa del elemento 0.016 kg; Volumen 0.000027 m3
Residuos:
- embalaje: re170203 Plástico; rendimiento 0.001 kg

**mt28mpp010a** kg Mortero polimérico de altas prestaciones reforzado con fibras
Datos técnicos: Coste energético 3.340 MJ; Emisión de CO2 0.250 kg; Código LER 17 01 01; Masa del elemento 1 kg; Volumen 0.000667 m3

**mt28fvp050** m Perfil de PVC con malla de fibra de vidrio antiálcalis
Datos técnicos: Coste energético 11.906 MJ; Emisión de CO2 0.855 kg; Código LER 17 02 03; Masa del elemento 0.2 kg; Volumen 0.000333 m3
Residuos:
- embalaje: re170203 Plástico; rendimiento 0.005 kg

**mt28fvp020a** m Malla de refuerzo de fibra de vidrio antiálcalis
Datos técnicos: Coste energético 12.410 MJ; Emisión de CO2 0.609 kg; Código LER 17 02 03; Masa del elemento 0.176 kg; Volumen 0.000293 m3
Residuos:
- embalaje: re170203 Plástico; rendimiento 0.001 kg

**mt12plk010hgpcc** m² Placa de yeso DFI / - 1200 / 2500 / 12,5 / con los bordes longitudinales afinados
Datos técnicos: Coste energético 38.870 MJ; Emisión de CO2 2.076 kg; Código LER 17 08 02; Masa del elemento 12.1 kg; Volumen 0.0121 m3
Residuos:
- embalaje: re170203 Plástico; rendimiento 0.004 kg

**mt12plj010a** m Cinta microperforada de papel "PLACO", de 50 mm de anchura, para acabado de juntas de placas de yeso
Datos técnicos: Coste energético 0.004 MJ; Emisión de CO2 0.006 kg; Código LER 20 01 01; Masa del elemento 0.0067 kg; Volumen 0.000009 m3

**mt12plm010a** kg Pasta de secado en polvo SN "PLACO"; Euroclase A2-s1
Datos técnicos: Coste energético 9.600 MJ; Emisión de CO2 0.386 kg; Código LER 17 08 02; Masa del elemento 1 kg; Volumen 0.001 m3
Residuos:
- embalaje: re170203 Plástico; rendimiento 0.02 kg

**mt12plt010a** Ud Tornillo autorroscante TTPC 25 "PLACO"
Datos técnicos: Coste energético 0.022 MJ; Emisión de CO2 0.002 kg; Código LER 17 04 05; Masa del elemento 0.0015 kg
Residuos:
- embalaje: re150101 Envases de papel y cartón; rendimiento 0.001 kg

**mt12plt010c** Ud Tornillo autorroscante TTPC 35 "PLACO"
Datos técnicos: Coste energético 0.027 MJ; Emisión de CO2 0.002 kg; Código LER 17 04 05; Masa del elemento 0.0019 kg
Residuos:
- embalaje: re150101 Envases de papel y cartón; rendimiento 0.001 kg

**mt12plt040** Ud Tornillo autotaladrante de acero inoxidable Placotherm Integra "PLACO", con cabeza hexagonal, de 25 mm de longitud
Datos técnicos: Coste energético 2.521 MJ; Emisión de CO2 0.130 kg; Código LER 17 04 05; Masa del elemento 0.0015 kg
Residuos:
- embalaje: re170203 Plástico; rendimiento 0.025 kg

**mt28esc090c** kg Mortero orgánico Webertene Advance XS "WEBER"
Datos técnicos: Coste energético 4.268 MJ; Emisión de CO2 0.262 kg; Código LER 17 01 01; Masa del elemento 1 kg; Volumen 0.000667 m3
Residuos:
- embalaje: re150101 Envases de papel y cartón; rendimiento 0.014 kg
