# Sistema de cables tensados para la protección de la fachada frente a las aves

- Propiedad del archivo: CYPE Ingenieros S.A.
- Formato: FIEBDC-3/2016
- Programa: Generador de precios de la construcción. CYPE Ingenieros, S.A.
- Fecha: 23/05/2024
- Ámbito geográfico: México
- Divisa: MXN
- Costes indirectos: 3 %
- Gastos generales: 13 %
- Beneficio industrial: 6 %
- IVA: 16 %

## F Fachadas y muros divisorios

### FZ Limpieza y tratamientos superficiales

#### FZP Protección frente a las aves

**FZP030** m Sistema de cables tensados para la protección de la fachada frente a las aves.
Sistema de cables tensados compuesto por soporte para cables, formado por un poste de acero inoxidable, de 95 mm de altura, fijado sobre gárgola; enganche de cobre niquelado y muelle de acero inoxidable para la unión de cada poste con su cable; cable formado por alambre de acero inoxidable y recubrimiento de nylon estable frente a los rayos UV. Incluso, accesorios y material auxiliar. Totalmente montado y probado, sin incluir la repercusión del andamio ni afectar a la estabilidad del elemento.
Incluye: Limpieza y preparación del soporte. Replanteo. Instalación del soporte para cables. Colocación de los enganches en los postes. Fijación de los cables a los enganches.
Criterio de cuantificación de proyecto: Longitud medida según documentación gráfica de Proyecto.
Criterio de cuantificación de obra: Se medirá la longitud realmente ejecutada según especificaciones de Proyecto.

| Código | Ud | Descripción | Rendimiento | Precio | Importe |
|---|---|---|---|---|---|
| mt41ave031As | Ud | Soporte para cables, formado por un poste de acero inoxidable, de 95 mm de altura, para colocar sobre gárgola, en sistema de cables tensados para la protección de la fachada frente a las aves. (material) | 0.7 | 218.44 | 152.908 |
| mt41ave032 | Ud | Enganche de cobre niquelado y muelle de acero inoxidable, a modo de conexión entre el cable y un poste del sistema de cables tensados para la protección de la fachada frente a las aves. (material) | 0.7 | 11.2 | 7.840 |
| mt41ave030 | m | Cable formado por alambre de acero inoxidable y recubrimiento de nylon estable frente a los rayos UV, para la protección de la fachada frente a las aves. (material) | 1 | 8.3 | 8.300 |
| mo020 | h | Oficial albañil. (mano de obra) | 0.074 | 119.98 | 8.879 |
| mo113 | h | Cabo albañil. (mano de obra) | 0.148 | 70.3 | 10.404 |
| % | % | Herramienta menor | 2 % | 188.331 | 3.767 |
|  |  | Costes directos |  |  | 192.098 |
