# Red antipájaros

- Propiedad del archivo: CYPE Ingenieros S.A.
- Formato: FIEBDC-3/2016
- Programa: Generador de precios de la construcción. CYPE Ingenieros, S.A.
- Fecha: 23/05/2024
- Ámbito geográfico: México
- Divisa: MXN
- Costes indirectos: 3 %
- Gastos generales: 13 %
- Beneficio industrial: 6 %
- IVA: 16 %

## F Fachadas y muros divisorios

### FZ Limpieza y tratamientos superficiales

#### FZP Protección frente a las aves

**FZP040** m² Red antipájaros.
Red antipájaros formada por malla de polietileno de 75x75 mm, estable frente a los rayos UV, para proteger los huecos de entre 8 y 16 m², evitando el acceso de gaviotas al edificio. Incluso cable de acero galvanizado para la sujeción de la red, accesorios y material auxiliar para la fijación y anclaje de la red. Totalmente montada y probada, sin incluir la repercusión del andamio ni afectar a la estabilidad del elemento al que se ancla.
Incluye: Limpieza y preparación del soporte. Replanteo. Colocación de los anclajes sobre el soporte. Fijación del cable sobre los anclajes. Sujeción de la red al cable.
Criterio de cuantificación de proyecto: Superficie medida según documentación gráfica de Proyecto.
Criterio de cuantificación de obra: Se medirá la superficie realmente ejecutada según especificaciones de Proyecto.

| Código | Ud | Descripción | Rendimiento | Precio | Importe |
|---|---|---|---|---|---|
| mt41ave040a | m² | Red antipájaros formada por malla de polietileno de 75x75 mm, estable frente a los rayos UV, para proteger los huecos por donde acceden gaviotas al edificio. (material) | 1.05 | 19.55 | 20.528 |
| mt41ave041 | m | Cable desnudo de acero galvanizado, de 2 mm de diámetro, para la sujeción de la red antipájaros a los sistemas de fijación. (material) | 1.5 | 7.7 | 11.550 |
| mt41ave042 | Ud | Material auxiliar para la formación de un punto de sujeción entre la red antipájaros y el soporte, compuesto por dos fijaciones de aluminio para sujetar la red al cable, un gancho de acero galvanizado, dos tuercas de tensión de acero galvanizado y un anclaje para la colocación sobre el soporte. (material) | 3 | 124.45 | 373.350 |
| mo020 | h | Oficial albañil. (mano de obra) | 0.237 | 119.98 | 28.435 |
| mo113 | h | Cabo albañil. (mano de obra) | 0.237 | 70.3 | 16.661 |
| % | % | Herramienta menor | 2 % | 450.524 | 9.010 |
|  |  | Costes directos |  |  | 459.534 |
