# Perfil de transición entre pavimentos al mismo nivel, de acero inoxidable

- Propiedad del archivo: CYPE Ingenieros S.A.
- Formato: FIEBDC-3/2016
- Programa: Generador de precios de la construcción. CYPE Ingenieros, S.A.
- Fecha: 23/05/2024
- Ámbito geográfico: México
- Divisa: MXN
- Costes indirectos: 3 %
- Gastos generales: 13 %
- Beneficio industrial: 6 %
- IVA: 16 %

## H Remates y ayudas

### HD Perfiles decorativos

#### HDS Perfiles para juntas entre pavimentos

**HDS030** m Perfil de transición entre pavimentos al mismo nivel, de acero inoxidable.
Perfil de transición entre pavimentos al mismo nivel, de acero inoxidable AISI 304, con superficie lisa, de 30 mm de anchura y 4 mm de altura. COLOCACIÓN: con tornillos.
Incluye: Preparación de la superficie soporte. Replanteo. Corte y preparación. Colocación y fijación.
Criterio de cuantificación de proyecto: Longitud medida según documentación gráfica de Proyecto. No se ha incrementado la cuantificación por roturas y recortes, ya que en la descomposición se ha considerado un 5% más de piezas.
Criterio de cuantificación de obra: Se medirá la longitud realmente ejecutada según especificaciones de Proyecto.

| Código | Ud | Descripción | Rendimiento | Precio | Importe |
|---|---|---|---|---|---|
| mt18jpc070oa | m | Perfil de transición entre pavimentos al mismo nivel, de acero inoxidable AISI 304, con superficie lisa, de 30 mm de anchura y 4 mm de altura, con taladros para atornillar a la superficie soporte y tornillos. (material) | 1.05 | 66.12 | 69.426 |
| mo023 | h | Oficial colocador de pisos. (mano de obra) | 0.075 | 119.98 | 8.999 |
| % | % | Herramienta menor | 2 % | 78.425 | 1.569 |
|  |  | Costes directos |  |  | 79.994 |

Residuos:
- colocación: mt18jpc070oa; factor de residuo 0.00896364

## Recursos

**mt18jpc070oa** m Perfil de transición entre pavimentos al mismo nivel
Datos técnicos: Coste energético 11.152 MJ; Emisión de CO2 1.574 kg; Código LER 17 04 05; Masa del elemento 0.22 kg; Volumen 0.000105 m3
Residuos:
- embalaje: re170203 Plástico. (componente de residuo); rendimiento 0.007 kg; Código LER 17 02 03; Masa del elemento 1 kg; Volumen 0.001667 m3
