# Recibido de premarco de madera a muro divisorio de mampostería

- Propiedad del archivo: CYPE Ingenieros S.A.
- Formato: FIEBDC-3/2016
- Programa: Generador de precios de la construcción. CYPE Ingenieros, S.A.
- Fecha: 23/05/2024
- Ámbito geográfico: México
- Divisa: MXN
- Costes indirectos: 3 %
- Gastos generales: 13 %
- Beneficio industrial: 6 %
- IVA: 16 %

## H Remates y ayudas

### HE Recibidos

#### HEC Marcos, premarcos y premarcos

**HEC020** Ud Recibido de premarco de madera a muro divisorio de mampostería.
Recibido de premarco de madera a muro divisorio de mampostería, con patillas de anclaje, con pasta de yeso B1, después de la ejecución del muro divisorio y con el pavimento colocado, para fijar posteriormente, sobre él, el marco de las puertas exteriores y ventanas de hasta 2 m² de superficie.
Incluye: Replanteo. Apertura de huecos para embutir las patillas de anclaje. Nivelación y aplomado. Tapado de huecos con mortero. Fijación definitiva del premarco.
Criterio de cuantificación de proyecto: Número de unidades previstas, según documentación gráfica de Proyecto.
Criterio de cuantificación de obra: Se medirá el número de unidades realmente ejecutadas según especificaciones de Proyecto.

| Código | Ud | Descripción | Rendimiento | Precio | Importe |
|---|---|---|---|---|---|
| mt09pye010b | m³ | Pasta de yeso de construcción B1. (material) | 0.02 | 2176.76 | 43.535 |
| mo020 | h | Oficial albañil. (mano de obra) | 0.547 | 119.98 | 65.629 |
| mo113 | h | Cabo albañil. (mano de obra) | 0.547 | 70.3 | 38.454 |
| % | % | Herramienta menor | 2 % | 147.618 | 2.952 |
|  |  | Costes directos |  |  | 150.570 |

Residuos:
- colocación: mt09pye010b Pasta de yeso de construcción B1; factor de residuo 0.015

## Recursos

**mt09pye010b** m³ Pasta de yeso de construcción B1
Datos técnicos: Coste energético 3829.241 MJ; Emisión de CO2 183.696 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3
