# Corte en estructura de concreto, mediante equipo de corte con disco de diamante

- Propiedad del archivo: CYPE Ingenieros S.A.
- Formato: FIEBDC-3/2016
- Programa: Generador de precios de la construcción. CYPE Ingenieros, S.A.
- Fecha: 23/05/2024
- Ámbito geográfico: México
- Divisa: MXN
- Costes indirectos: 3 %
- Gastos generales: 13 %
- Beneficio industrial: 6 %
- IVA: 16 %

## H Remates y ayudas

### HP Cortes y perforaciones

#### HPH En elementos de concreto

**HPH020** m Corte en estructura de concreto, mediante equipo de corte con disco de diamante.
Corte por vía seca en muro de concreto, hasta un espesor máximo de 30 cm, realizado con equipo de corte con disco de diamante.
Incluye: Replanteo de las zonas a cortar. Corte del concreto. Retirada y acopio de escombros. Limpieza de los restos de obra. Carga manual de escombros sobre camión o contenedor.
Criterio de cuantificación de proyecto: Longitud medida según documentación gráfica de Proyecto.
Criterio de cuantificación de obra: Se medirá la longitud realmente ejecutada según especificaciones de Proyecto.

| Código | Ud | Descripción | Rendimiento | Precio | Importe |
|---|---|---|---|---|---|
| mq06cor010b | h | Equipo para corte de elementos de concreto, con disco de diamante y soporte, por vía seca. (maquinaria) | 2.318 | 1211.34 | 2807.886 |
| mo113 | h | Cabo albañil. (mano de obra) | 2.956 | 70.3 | 207.807 |
| % | % | Herramienta menor | 2 % | 3015.693 | 60.314 |
|  |  | Costes directos |  |  | 3076.007 |
