# Remate decorativo, de lámina perforada de acero galvanizado

- Propiedad del archivo: CYPE Ingenieros S.A.
- Formato: FIEBDC-3/2016
- Programa: Generador de precios de la construcción. CYPE Ingenieros, S.A.
- Fecha: 23/05/2024
- Ámbito geográfico: México
- Divisa: MXN
- Costes indirectos: 3 %
- Gastos generales: 13 %
- Beneficio industrial: 6 %
- IVA: 16 %

## H Remates y ayudas

### HR Remates de fachada

#### HRA De acero galvanizado

**HRA200** m² Remate decorativo, de lámina perforada de acero galvanizado.
Remate decorativo, de lámina perforada de acero galvanizado, con perforaciones cuadradas, C25 U50, de 25 mm de lado y 50 mm de distancia entre centros de dos perforaciones contiguas, de 1 mm de espesor y con un 25% de la superficie perforada; fijación a estructura metálica mediante soldadura en todo su perímetro.
Incluye: Replanteo de las piezas. Corte de las piezas. Colocación, aplomado, nivelación y alineación. Resolución de encuentros y de puntos singulares.
Criterio de cuantificación de proyecto: Superficie medida según documentación gráfica de Proyecto.
Criterio de cuantificación de obra: Se medirá la superficie realmente ejecutada según especificaciones de Proyecto.

| Código | Ud | Descripción | Rendimiento | Precio | Importe |
|---|---|---|---|---|---|
| mt26aha020wa | m² | Lámina perforada de acero galvanizado, con perforaciones cuadradas, C25 U50, de 25 mm de lado y 50 mm de distancia entre centros de dos perforaciones contiguas, de 1 mm de espesor y con un 25% de la superficie perforada. (material) | 1 | 346.72 | 346.720 |
| mq08sol020 | h | Equipo y elementos auxiliares para soldadura eléctrica. (maquinaria) | 1.159 | 53.18 | 61.636 |
| mo018 | h | Oficial 1ª cerrajero. (mano de obra) | 0.147 | 121.55 | 17.868 |
| mo059 | h | Ayudante cerrajero. (mano de obra) | 0.147 | 73.19 | 10.759 |
| % | % | Herramienta menor | 2 % | 436.983 | 8.740 |
|  |  | Costes directos |  |  | 445.723 |
