# Sellado de la junta entre las puertas exteriores y ventanas y el cerramiento

- Propiedad del archivo: CYPE Ingenieros S.A.
- Formato: FIEBDC-3/2016
- Programa: Generador de precios de la construcción. CYPE Ingenieros, S.A.
- Fecha: 07/10/2024
- Ámbito geográfico: México
- Divisa: MXN
- Costes indirectos: 3 %
- Gastos generales: 13 %
- Beneficio industrial: 6 %
- IVA: 16 %

## H Remates y ayudas

### HS Sellados

#### HSC Cancelerías

**HSC010** m Sellado de la junta entre las puertas exteriores y ventanas y el cerramiento.
Sellado exterior de la junta entre las puertas exteriores y ventanas de aluminio y el cerramiento de concreto de 10 mm de anchura y 5 mm de profundidad, con silicona neutra oxímica, de elasticidad permanente y curado rápido, color blanco, previa cubrición de la superficie de los flancos de la junta con imprimación transparente a base de poliuretano.
Incluye: Preparación y limpieza de la junta. Aplicación de la imprimación. Sellado exterior. Remates. Limpieza final.
Criterio de cuantificación de proyecto: Longitud medida según documentación gráfica de Proyecto.
Criterio de cuantificación de obra: Se medirá la longitud realmente ejecutada según especificaciones de Proyecto.

| Código | Ud | Descripción | Rendimiento | Precio | Importe |
|---|---|---|---|---|---|
| mt21gen010 | l | Imprimación para sellados con silicona neutra o con polímeros MS. (material) | 0.014 | 446.29 | 6.248 |
| mt22www050a | Ud | Cartucho de 300 ml de silicona neutra oxímica, de elasticidad permanente y curado rápido, color blanco, rango de temperatura de trabajo de -60 a 150°C, con resistencia a los rayos UV, dureza Shore A aproximada de 22, según ISO 868 y elongación a rotura >= 800%, según ISO 8339. (material) | 0.17 | 79.52 | 13.518 |
| mo113 | h | Cabo albañil. (mano de obra) | 0.359 | 71.46 | 25.654 |
| % | % | Herramienta menor | 2 % | 45.420 | 0.908 |
|  |  | Costes directos |  |  | 46.328 |

Residuos:
- colocación: mt22www050a; factor de residuo 0.06

## Recursos

**mt22www050a** Ud Cartucho de 300 ml de silicona neutra oxímica
Datos técnicos: Coste energético 61.288 MJ; Emisión de CO2 2.605 kg; Código LER 17 09 04; Masa del elemento 0.3 kg; Volumen 0.0002 m3
Residuos:
- embalaje: re170203 Plástico. (componente de residuo); rendimiento 0.1 kg; Código LER 17 02 03; Masa del elemento 1 kg; Volumen 0.001667 m3
