# Ramal para línea frigorífica de líquido, de descarga de gas y de succión de gas

- Propiedad del archivo: CYPE Ingenieros S.A.
- Formato: FIEBDC-3/2016
- Programa: Generador de precios de la construcción. CYPE Ingenieros, S.A.
- Fecha: 23/05/2024
- Ámbito geográfico: México
- Divisa: MXN
- Costes indirectos: 3 %
- Gastos generales: 13 %
- Beneficio industrial: 6 %
- IVA: 16 %

## I Instalaciones

### IB Sistemas de climatización

#### IBP Sistema VRF (Toshiba)

**IBP515** Ud Ramal para línea frigorífica de líquido, de descarga de gas y de succión de gas.
Ramal de línea frigorífica formada por conjunto de tres colectores, uno para la línea de líquido, otro para la línea de descarga de gas y otro para la línea de succión de gas, de 8 salidas cada uno, modelo RBM-HY2083FE "TOSHIBA", con un rango de capacidad total de las unidades interiores conectadas aguas abajo de 14,2 a 25,2.
Incluye: Conexionado.
Criterio de cuantificación de proyecto: Número de unidades previstas, según documentación gráfica de Proyecto.
Criterio de cuantificación de obra: Se medirá el número de unidades realmente ejecutadas según especificaciones de Proyecto.

| Código | Ud | Descripción | Rendimiento | Precio | Importe |
|---|---|---|---|---|---|
| mt42tsb535h | Ud | Conjunto de tres colectores, uno para la línea de líquido, otro para la línea de descarga de gas y otro para la línea de succión de gas, de 8 salidas cada uno, modelo RBM-HY2083FE "TOSHIBA", con un rango de capacidad total de las unidades interiores conectadas aguas abajo de 14,2 a 25,2. (material) | 1 | 23319.62 | 23319.620 |
| mo005 | h | Oficial instalador de climatización. (mano de obra) | 0.068 | 123.28 | 8.383 |
| mo104 | h | Ayudante instalador de climatización. (mano de obra) | 0.068 | 72.91 | 4.958 |
| % | % | Herramienta menor | 2 % | 23332.961 | 466.659 |
|  |  | Costes directos |  |  | 23799.620 |
