# Unidad interior de aire acondicionado, de cassette, para gas R-410A

- Propiedad del archivo: CYPE Ingenieros S.A.
- Formato: FIEBDC-3/2016
- Programa: Generador de precios de la construcción. CYPE Ingenieros, S.A.
- Fecha: 23/05/2024
- Ámbito geográfico: México
- Divisa: MXN
- Costes indirectos: 3 %
- Gastos generales: 13 %
- Beneficio industrial: 6 %
- IVA: 16 %

## I Instalaciones

### IB Sistemas de climatización

#### IBP Sistema VRF (Toshiba)

**IBP100** Ud Unidad interior de aire acondicionado, de cassette, para gas R-410A.
Unidad interior de aire acondicionado, de cassette de 4 vías, para techo modular de 60x60 cm, sistema VRF, para gas R-410A/R-32, alimentación monofásica (230V/50Hz), modelo MMU-UP0051MH-E "TOSHIBA", potencia frigorífica nominal 1,7 kW (temperatura de bulbo seco del aire interior 27°C, temperatura de bulbo húmedo del aire interior 19°C, temperatura de bulbo seco del aire exterior 35°C, temperatura de bulbo húmedo del aire exterior 24°C), potencia calorífica nominal 1,9 kW (temperatura de bulbo seco del aire interior 20°C, temperatura de bulbo seco del aire exterior 7°C, temperatura de bulbo húmedo del aire exterior 6°C), consumo eléctrico nominal 0,016 kW, presión sonora a velocidad baja 29 dBA, potencia sonora a velocidad baja 44 dBA, caudal de aire a velocidad alta 430 m³/h, de 256x575x575 mm y 15 kg, panel decorativo RBC-UM21PG(W)-E, de dimensiones 12x620x620 mm y peso 3 kg, válvula de expansión electrónica, sensor de presión, control individual de temperatura por microprocesador para regulación del flujo de refrigerante, toma de aire exterior, bomba y manguera de drenaje. Regulación: control remoto inalámbrico, modelo RBC-AXU31UM-E. Incluso elementos para suspensión del techo.
Criterio de valoración económica: El precio no incluye la canalización ni el cableado eléctrico de alimentación.
Incluye: Replanteo. Colocación y fijación. Conexión a las líneas frigoríficas. Conexión a la red eléctrica. Conexión a la red de desagüe. Puesta en marcha.
Criterio de cuantificación de proyecto: Número de unidades previstas, según documentación gráfica de Proyecto.
Criterio de cuantificación de obra: Se medirá el número de unidades realmente ejecutadas según especificaciones de Proyecto.

| Código | Ud | Descripción | Rendimiento | Precio | Importe |
|---|---|---|---|---|---|
| mt42tsb116a | Ud | Unidad interior de aire acondicionado, de cassette de 4 vías, para techo modular de 60x60 cm, sistema VRF, para gas R-410A/R-32, alimentación monofásica (230V/50Hz), modelo MMU-UP0051MH-E "TOSHIBA", potencia frigorífica nominal 1,7 kW (temperatura de bulbo seco del aire interior 27°C, temperatura de bulbo húmedo del aire interior 19°C, temperatura de bulbo seco del aire exterior 35°C, temperatura de bulbo húmedo del aire exterior 24°C), potencia calorífica nominal 1,9 kW (temperatura de bulbo seco del aire interior 20°C, temperatura de bulbo seco del aire exterior 7°C, temperatura de bulbo húmedo del aire exterior 6°C), consumo eléctrico nominal 0,016 kW, presión sonora a velocidad baja 29 dBA, potencia sonora a velocidad baja 44 dBA, caudal de aire a velocidad alta 430 m³/h, de 256x575x575 mm y 15 kg, panel decorativo RBC-UM21PG(W)-E, de dimensiones 12x620x620 mm y peso 3 kg, válvula de expansión electrónica, sensor de presión, control individual de temperatura por microprocesador para regulación del flujo de refrigerante, toma de aire exterior, bomba y manguera de drenaje. (material) | 1 | 59558.36 | 59558.360 |
| mt42tsb596b | Ud | Control remoto inalámbrico, modelo RBC-AXU31UM-E "TOSHIBA", formado por mando por infrarrojos y receptor para instalación en la unidad interior de aire acondicionado. (material) | 1 | 4948.38 | 4948.380 |
| mt42www090 | Ud | Kit de soportes para suspensión del techo, formado por cuatro varillas roscadas de acero galvanizado, con sus taquetes, tuercas y arandelas correspondientes. (material) | 1 | 651.88 | 651.880 |
| mo005 | h | Oficial instalador de climatización. (mano de obra) | 1.355 | 123.28 | 167.044 |
| mo104 | h | Ayudante instalador de climatización. (mano de obra) | 1.355 | 72.91 | 98.793 |
| % | % | Herramienta menor | 2 % | 65424.457 | 1308.489 |
|  |  | Costes directos |  |  | 66732.946 |

## Recursos

**mt42tsb116a** Ud Unidad interior de aire acondicionado
Datos técnicos: Coste energético 697.445 MJ; Emisión de CO2 47.713 kg
Residuos:
- embalaje: re150101 Envases de papel y cartón. (componente de residuo); rendimiento 0.18 kg; Código LER 15 01 01; Masa del elemento 1 kg; Volumen 0.001333 m3
- embalaje: re170203 Plástico. (componente de residuo); rendimiento 0.09 kg; Código LER 17 02 03; Masa del elemento 1 kg; Volumen 0.001667 m3
