# Sistema de control y purificación del aire AirQ

- Propiedad del archivo: CYPE Ingenieros S.A.
- Formato: FIEBDC-3/2016
- Programa: Generador de precios de la construcción. CYPE Ingenieros, S.A.
- Fecha: 07/10/2024
- Ámbito geográfico: México
- Divisa: MXN
- Costes indirectos: 3 %
- Gastos generales: 13 %
- Beneficio industrial: 6 %
- IVA: 16 %

## I Instalaciones

### IB Sistemas de climatización

#### IBZ Sistema Airzone

**IBZ055** Ud Sistema de control y purificación del aire AirQ.
Pack AirQ Box - Aidoo Pro Fancoil - Blueface AZAIQPBMWSPFANB "AIRZONE", formado por: dispositivo para la purificación del aire mediante ionización AirQ Box AZX6AIQBOXM, para montaje en ducto rígido, con 2 ionizadores y sensor de la calidad del aire, compatible con equipos de expansión directa y fancoils de hasta 10 kW; pasarela para control del fancoil Aidoo Pro Fancoil AZAI6WSPFAN a través de la App Airzone Aidoo para smartphones y tablets con conexión inalámbrica mediante Wi-Fi Dual 2.4-5 GHz, del encendido y apagado, de la temperatura de consigna, del modo de funcionamiento y de la velocidad del ventilador, lectura de avisos y errores, programación horaria, multiusuario y multisesión, integración con Amazon Alexa y Google Assistant para control por voz, comunicaciones con otros sistemas de control externo mediante puerto con protocolo de comunicación Modbus y BACnet MS/TP, alimentación monofásica a 230 V; y termostato inteligente Airzone Aidoo Pro Blueface Zero AZAI6BLUEZEROC, con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués).
Incluye: Replanteo. Colocación y fijación. Conexionado.
Criterio de cuantificación de proyecto: Número de unidades previstas, según documentación gráfica de Proyecto.
Criterio de cuantificación de obra: Se medirá el número de unidades realmente ejecutadas según especificaciones de Proyecto.

| Código | Ud | Descripción | Rendimiento | Precio | Importe |
|---|---|---|---|---|---|
| mt42air755a | Ud | Pack AirQ Box - Aidoo Pro Fancoil - Blueface AZAIQPBMWSPFANB "AIRZONE", formado por: dispositivo para la purificación del aire mediante ionización AirQ Box AZX6AIQBOXM, para montaje en ducto rígido, con 2 ionizadores y sensor de la calidad del aire, compatible con equipos de expansión directa y fancoils de hasta 10 kW; pasarela para control del fancoil Aidoo Pro Fancoil AZAI6WSPFAN a través de la App Airzone Aidoo para smartphones y tablets con conexión inalámbrica mediante Wi-Fi Dual 2.4-5 GHz, del encendido y apagado, de la temperatura de consigna, del modo de funcionamiento y de la velocidad del ventilador, lectura de avisos y errores, programación horaria, multiusuario y multisesión, integración con Amazon Alexa y Google Assistant para control por voz, comunicaciones con otros sistemas de control externo mediante puerto con protocolo de comunicación Modbus y BACnet MS/TP, alimentación monofásica a 230 V; y termostato inteligente Airzone Aidoo Pro Blueface Zero AZAI6BLUEZEROC, con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués). (material) | 1 | 22808.5 | 22808.500 |
| mo005 | h | Oficial instalador de climatización. (mano de obra) | 0.409 | 125.33 | 51.260 |
| mo104 | h | Ayudante instalador de climatización. (mano de obra) | 0.273 | 74.12 | 20.235 |
| % | % | Herramienta menor | 2 % | 22879.995 | 457.600 |
|  |  | Costes directos |  |  | 23337.595 |

## Recursos

**mt42air755a** Ud Pack AirQ Box - Aidoo Pro Fancoil - Blueface AZAIQPBMWSPFANB "AIRZONE"
Datos técnicos: Coste energético 0.021 MJ; Emisión de CO2 0.032 kg
Residuos:
- embalaje: re150101 Envases de papel y cartón. (componente de residuo); rendimiento 0.038 kg; Código LER 15 01 01; Masa del elemento 1 kg; Volumen 0.001333 m3
