# Sombrero de ducto de ventilación para tanque estacionario de combustible líquido

- Propiedad del archivo: CYPE Ingenieros S.A.
- Formato: FIEBDC-3/2016
- Programa: Generador de precios de la construcción. CYPE Ingenieros, S.A.
- Fecha: 24/05/2024
- Ámbito geográfico: México
- Divisa: MXN
- Costes indirectos: 3 %
- Gastos generales: 13 %
- Beneficio industrial: 6 %
- IVA: 16 %

## I Instalaciones

### IC Calefacción, refrigeración, climatización y agua caliente sanitaria

#### ICD Combustible líquido

**ICD117** Ud Sombrero de ducto de ventilación para tanque estacionario de combustible líquido.
Sombrero de ducto de ventilación para tanque estacionario de combustible líquido, tipo seta, de 1", colocado mediante unión roscada. Totalmente montado, conexionado y probado.
Incluye: Replanteo. Conexión del sombrero al ducto de ventilación.
Criterio de cuantificación de proyecto: Número de unidades previstas, según documentación gráfica de Proyecto.
Criterio de cuantificación de obra: Se medirá el número de unidades realmente ejecutadas según especificaciones de Proyecto.

| Código | Ud | Descripción | Rendimiento | Precio | Importe |
|---|---|---|---|---|---|
| mt38dep030a | Ud | Sombrero tipo seta, de latón, con rejilla cortafuegos, para roscar, de 1". (material) | 1 | 153.2 | 153.200 |
| mo004 | h | Oficial calefactor. (mano de obra) | 0.138 | 123.28 | 17.013 |
| mo103 | h | Ayudante calefactor. (mano de obra) | 0.138 | 72.91 | 10.062 |
| % | % | Herramienta menor | 2 % | 180.275 | 3.606 |
|  |  | Costes directos |  |  | 183.881 |
