# Válvula de pie

- Propiedad del archivo: CYPE Ingenieros S.A.
- Formato: FIEBDC-3/2016
- Programa: Generador de precios de la construcción. CYPE Ingenieros, S.A.
- Fecha: 24/05/2024
- Ámbito geográfico: México
- Divisa: MXN
- Costes indirectos: 3 %
- Gastos generales: 13 %
- Beneficio industrial: 6 %
- IVA: 16 %

## I Instalaciones

### IC Calefacción, refrigeración, climatización y agua caliente sanitaria

#### ICD Combustible líquido

**ICD130** Ud Válvula de pie.
Válvula de pie de doble bola, de latón, para roscar, de 1/2". Totalmente montada, conexionada y probada.
Incluye: Replanteo. Conexión de la válvula de pie.
Criterio de cuantificación de proyecto: Número de unidades previstas, según documentación gráfica de Proyecto.
Criterio de cuantificación de obra: Se medirá el número de unidades realmente ejecutadas según especificaciones de Proyecto.

| Código | Ud | Descripción | Rendimiento | Precio | Importe |
|---|---|---|---|---|---|
| mt38dep007b | Ud | Válvula de pie de doble bola, de latón, para roscar, de 1/2", con bolas de acero inoxidable. (material) | 1 | 120.72 | 120.720 |
| mo004 | h | Oficial calefactor. (mano de obra) | 0.138 | 123.28 | 17.013 |
| mo103 | h | Ayudante calefactor. (mano de obra) | 0.138 | 72.91 | 10.062 |
| % | % | Herramienta menor | 2 % | 147.795 | 2.956 |
|  |  | Costes directos |  |  | 150.751 |

## Recursos

**mt38dep007b** Ud Válvula de pie de doble bola, de latón, para roscar, de 1/2", con bolas de acero inoxidable
Datos técnicos: Coste energético 455.419 MJ; Emisión de CO2 32.304 kg
Residuos:
- embalaje: re150101 Envases de papel y cartón. (componente de residuo); rendimiento 0.072 kg; Código LER 15 01 01; Masa del elemento 1 kg; Volumen 0.001333 m3
