# Rejilla de intemperie

- Propiedad del archivo: CYPE Ingenieros S.A.
- Formato: FIEBDC-3/2016
- Programa: Generador de precios de la construcción. CYPE Ingenieros, S.A.
- Fecha: 07/10/2024
- Ámbito geográfico: México
- Divisa: MXN
- Costes indirectos: 3 %
- Gastos generales: 13 %
- Beneficio industrial: 6 %
- IVA: 16 %

## I Instalaciones

### IC Calefacción, refrigeración, climatización y agua caliente sanitaria

#### ICR Sistemas de conducción de aire

**ICR070** Ud Rejilla de intemperie.
Rejilla de intemperie para instalaciones de ventilación, marco frontal y lamas de lámina perfilada de acero galvanizado, de 400x330 mm, tela metálica de acero galvanizado con malla de 20x20 mm. Incluso accesorios de montaje y elementos de fijación.
Incluye: Replanteo. Montaje y fijación de la rejilla en el cerramiento. Conexión al ducto.
Criterio de cuantificación de proyecto: Número de unidades previstas, según documentación gráfica de Proyecto.
Criterio de cuantificación de obra: Se medirá el número de unidades realmente ejecutadas según especificaciones de Proyecto.

| Código | Ud | Descripción | Rendimiento | Precio | Importe |
|---|---|---|---|---|---|
| mt42trx370aa1 | Ud | Rejilla de intemperie para instalaciones de ventilación, marco frontal y lamas de lámina perfilada de acero galvanizado, de 400x330 mm, tela metálica de acero galvanizado con malla de 20x20 mm, con elementos de fijación. (material) | 1 | 3500.36 | 3500.360 |
| mo005 | h | Oficial instalador de climatización. (mano de obra) | 0.223 | 125.33 | 27.949 |
| mo104 | h | Ayudante instalador de climatización. (mano de obra) | 0.223 | 74.12 | 16.529 |
| % | % | Herramienta menor | 2 % | 3544.838 | 70.897 |
|  |  | Costes directos |  |  | 3615.735 |

## Recursos

**mt42trx370aa1** Ud Rejilla de intemperie para instalaciones de ventilación
Datos técnicos: Coste energético 36.943 MJ; Emisión de CO2 3.525 kg
Residuos:
- embalaje: re150101 Envases de papel y cartón. (componente de residuo); rendimiento 0.139 kg; Código LER 15 01 01; Masa del elemento 1 kg; Volumen 0.001333 m3
- embalaje: re170203 Plástico. (componente de residuo); rendimiento 0.07 kg; Código LER 17 02 03; Masa del elemento 1 kg; Volumen 0.001667 m3
