# Acumulador para agua caliente sanitaria

- Propiedad del archivo: CYPE Ingenieros S.A.
- Formato: FIEBDC-3/2016
- Programa: Generador de precios de la construcción. CYPE Ingenieros, S.A.
- Fecha: 24/05/2024
- Ámbito geográfico: México
- Divisa: MXN
- Costes indirectos: 3 %
- Gastos generales: 13 %
- Beneficio industrial: 6 %
- IVA: 16 %

## I Instalaciones

### IC Calefacción, refrigeración, climatización y agua caliente sanitaria

#### ICS Sistemas de conducción de agua

**ICS060** Ud Acumulador para agua caliente sanitaria
Acumulador para producción de agua caliente sanitaria, de 8000 l de capacidad, 1910 mm de diámetro y 3987 mm de altura, presión máxima de trabajo 10 bar, formado por cuba de acero con revestimiento epoxídico, aislamiento térmico de espuma de poliuretano libre de CFC, boca lateral DN 400, revestimiento externo de poliéster y ánodo de magnesio, temperatura máxima de trabajo 90°C. Incluso válvulas de corte, elementos de montaje y accesorios necesarios para su correcto funcionamiento.
Incluye: Replanteo. Colocación. Conexionado. Comprobación de su correcto funcionamiento.
Criterio de cuantificación de proyecto: Número de unidades previstas, según documentación gráfica de Proyecto.
Criterio de cuantificación de obra: Se medirá el número de unidades realmente ejecutadas según especificaciones de Proyecto.

| Código | Ud | Descripción | Rendimiento | Precio | Importe |
|---|---|---|---|---|---|
| mt38the300x | Ud | Acumulador para producción de agua caliente sanitaria, de 8000 l de capacidad, 1910 mm de diámetro y 3987 mm de altura, presión máxima de trabajo 10 bar, formado por cuba de acero con revestimiento epoxídico, aislamiento térmico de espuma de poliuretano libre de CFC, boca lateral DN 400, revestimiento externo de poliéster y ánodo de magnesio, temperatura máxima de trabajo 90°C. (material) | 1 | 677360.81 | 677360.810 |
| mt37sve010i | Ud | Válvula de esfera de latón niquelado para roscar de 3". (material) | 4 | 2149.28 | 8597.120 |
| mt38www011 | Ud | Material auxiliar para instalaciones de agua caliente sanitaria (material) | 1 | 42.96 | 42.960 |
| mo004 | h | Oficial calefactor. (mano de obra) | 4.094 | 123.28 | 504.708 |
| mo103 | h | Ayudante calefactor. (mano de obra) | 4.094 | 72.91 | 298.494 |
| % | % | Herramienta menor | 2 % | 686804.092 | 13736.082 |
|  |  | Costes directos |  |  | 700540.174 |

## Recursos

**mt37sve010i** Ud Válvula de esfera de latón niquelado para roscar de 3"
Datos técnicos: Coste energético 3865.440 MJ; Emisión de CO2 259.662 kg
Residuos:
- embalaje: re150101 Envases de papel y cartón. (componente de residuo); rendimiento 0.073 kg; Código LER 15 01 01; Masa del elemento 1 kg; Volumen 0.001333 m3
