# Unidad aire-agua, bomba de calor aerotérmica, para calefacción

- Propiedad del archivo: CYPE Ingenieros S.A.
- Formato: FIEBDC-3/2016
- Programa: Generador de precios de la construcción. CYPE Ingenieros, S.A.
- Fecha: 24/05/2024
- Ámbito geográfico: México
- Divisa: MXN
- Costes indirectos: 3 %
- Gastos generales: 13 %
- Beneficio industrial: 6 %
- IVA: 16 %

## I Instalaciones

### IC Calefacción, refrigeración, climatización y agua caliente sanitaria

#### ICV Unidades centralizadas para calefacción, refrigeración, climatización y agua caliente sanitaria

**ICV045** Ud Unidad aire-agua, bomba de calor aerotérmica, para calefacción.
Bomba de calor aerotérmica, aire-agua, para calefacción, para gas R-32, con compresor swing, alimentación monofásica (230V/50Hz), potencia calorífica 9 kW, y consumo eléctrico 2,43 kW, con temperatura de bulbo seco del aire exterior 7°C y temperatura de salida del agua 45°C, potencia calorífica 9 kW, COP 4,91 y consumo eléctrico 1,91 kW, con temperatura de bulbo seco del aire exterior 7°C y temperatura de salida del agua 35°C, dimensiones 870x1378x460 mm, diámetro de conexión de las tuberías de agua 1". Incluso elementos antivibratorios de suelo. Totalmente montada, conexionada y puesta en marcha por la empresa instaladora para la comprobación de su correcto funcionamiento.
Incluye: Replanteo de la unidad. Colocación y fijación de la unidad y sus accesorios. Conexionado con las redes de conducción de agua, eléctrica y de recogida de condensados. Puesta en marcha.
Criterio de cuantificación de proyecto: Número de unidades previstas, según documentación gráfica de Proyecto.
Criterio de cuantificación de obra: Se medirá el número de unidades realmente ejecutadas según especificaciones de Proyecto.

| Código | Ud | Descripción | Rendimiento | Precio | Importe |
|---|---|---|---|---|---|
| mt42dai322a | Ud | Bomba de calor aerotérmica, aire-agua, para calefacción, para gas R-32, con compresor swing, alimentación monofásica (230V/50Hz), potencia calorífica 9 kW, y consumo eléctrico 2,43 kW, con temperatura de bulbo seco del aire exterior 7°C y temperatura de salida del agua 45°C, potencia calorífica 9 kW, COP 4,91 y consumo eléctrico 1,91 kW, con temperatura de bulbo seco del aire exterior 7°C y temperatura de salida del agua 35°C, dimensiones 870x1378x460 mm, diámetro de conexión de las tuberías de agua 1". (material) | 1 | 207403.11 | 207403.110 |
| mt37sve010d | Ud | Válvula de esfera de latón niquelado para roscar de 1". (material) | 2 | 228.46 | 456.920 |
| mt42www080 | Ud | Kit de amortiguadores antivibración de suelo, formado por cuatro amortiguadores de caucho, con sus tornillos, tuercas y arandelas correspondientes. (material) | 1 | 237.04 | 237.040 |
| % | % | Herramienta menor | 2 % | 208097.070 | 4161.941 |
|  |  | Costes directos |  |  | 212259.011 |

## Recursos

**mt42dai322a** Ud Bomba de calor aerotérmica
Datos técnicos: Coste energético 6439.813 MJ; Emisión de CO2 377.904 kg
Residuos:
- embalaje: re150101 Envases de papel y cartón. (componente de residuo); rendimiento 2.854 kg; Código LER 15 01 01; Masa del elemento 1 kg; Volumen 0.001333 m3
- embalaje: re170201 Madera. (componente de residuo); rendimiento 0.69 kg; Código LER 17 02 01; Masa del elemento 1 kg; Volumen 0.000909 m3

**mt37sve010d** Ud Válvula de esfera de latón niquelado para roscar de 1"
Datos técnicos: Coste energético 843.399 MJ; Emisión de CO2 56.701 kg
Residuos:
- embalaje: re150101 Envases de papel y cartón; rendimiento 0.072 kg
