# Teclado vía radio

- Propiedad del archivo: CYPE Ingenieros S.A.
- Formato: FIEBDC-3/2016
- Programa: Generador de precios de la construcción. CYPE Ingenieros, S.A.
- Fecha: 24/05/2024
- Ámbito geográfico: México
- Divisa: MXN
- Costes indirectos: 3 %
- Gastos generales: 13 %
- Beneficio industrial: 6 %
- IVA: 16 %

## I Instalaciones

### ID Seguridad

#### IDR Centrales de intrusión vía radio

**IDR030** Ud Teclado vía radio.
Teclado de comunicación vía radio, de 110x214x35 mm, con pantalla LCD retroiluminada, teclado retroiluminado, dos teclas de emergencia, protección antiapertura y cuatro baterías de litio de 3 V. Incluso elementos de fijación.
Incluye: Replanteo. Fijación al paramento. Montaje, conexionado y comprobación de su correcto funcionamiento.
Criterio de cuantificación de proyecto: Número de unidades previstas, según documentación gráfica de Proyecto.
Criterio de cuantificación de obra: Se medirá el número de unidades realmente ejecutadas según especificaciones de Proyecto.

| Código | Ud | Descripción | Rendimiento | Precio | Importe |
|---|---|---|---|---|---|
| mt41ing230a | Ud | Teclado de comunicación vía radio, de 110x214x35 mm, con pantalla LCD retroiluminada, teclado retroiluminado, dos teclas de emergencia, protección antiapertura y cuatro baterías de litio de 3 V. Incluso elementos de fijación. (material) | 1 | 5317.29 | 5317.290 |
| mo006 | h | Oficial instalador de redes y equipos de detección y seguridad. (mano de obra) | 0.136 | 123.28 | 16.766 |
| mo105 | h | Ayudante instalador de redes y equipos de detección y seguridad. (mano de obra) | 0.136 | 72.91 | 9.916 |
| % | % | Herramienta menor | 2 % | 5343.972 | 106.879 |
|  |  | Costes directos |  |  | 5450.851 |
