# Detector infrarrojo vía radio

- Propiedad del archivo: CYPE Ingenieros S.A.
- Formato: FIEBDC-3/2016
- Programa: Generador de precios de la construcción. CYPE Ingenieros, S.A.
- Fecha: 07/10/2024
- Ámbito geográfico: México
- Divisa: MXN
- Costes indirectos: 3 %
- Gastos generales: 13 %
- Beneficio industrial: 6 %
- IVA: 16 %

## I Instalaciones

### ID Seguridad

#### IDR Centrales de intrusión vía radio

**IDR040** Ud Detector infrarrojo vía radio.
Detector infrarrojo con comunicación vía radio, cobertura de 15 m/90°, de 120x65x35 mm, con sensor infrarrojo pasivo, indicador led, protección antiapertura, dos baterías de litio de 3 V y techumbre de plástico ABS. Incluso elementos de fijación.
Incluye: Replanteo. Fijación al paramento. Montaje, conexionado y comprobación de su correcto funcionamiento.
Criterio de cuantificación de proyecto: Número de unidades previstas, según documentación gráfica de Proyecto.
Criterio de cuantificación de obra: Se medirá el número de unidades realmente ejecutadas según especificaciones de Proyecto.

| Código | Ud | Descripción | Rendimiento | Precio | Importe |
|---|---|---|---|---|---|
| mt41ing240a | Ud | Detector infrarrojo con comunicación vía radio, cobertura de 15 m/90°, de 120x65x35 mm, con sensor infrarrojo pasivo, indicador led, protección antiapertura, dos baterías de litio de 3 V y techumbre de plástico ABS. Incluso elementos de fijación. (material) | 1 | 2399.34 | 2399.340 |
| mo006 | h | Oficial instalador de redes y equipos de detección y seguridad. (mano de obra) | 0.272 | 125.33 | 34.090 |
| mo105 | h | Ayudante instalador de redes y equipos de detección y seguridad. (mano de obra) | 0.272 | 74.12 | 20.161 |
| % | % | Herramienta menor | 2 % | 2453.591 | 49.072 |
|  |  | Costes directos |  |  | 2502.663 |
