# Base de toma de corriente empotrada

- Propiedad del archivo: CYPE Ingenieros S.A.
- Formato: FIEBDC-3/2016
- Programa: Generador de precios de la construcción. CYPE Ingenieros, S.A.
- Fecha: 24/05/2024
- Ámbito geográfico: México
- Divisa: MXN
- Costes indirectos: 3 %
- Gastos generales: 13 %
- Beneficio industrial: 6 %
- IVA: 16 %

## I Instalaciones

### IE Eléctricas

#### IEM Mecanismos

**IEM060** Ud Base de toma de corriente empotrada.
Base de toma de corriente bipolar (2P), gama media, intensidad asignada 16 A, tensión asignada 250 V, con tapa, de color. Instalación empotrada.
Criterio de valoración económica: El precio no incluye la caja para mecanismo empotrado ni el marco embellecedor.
Incluye: Montaje, conexionado y comprobación de su correcto funcionamiento.
Criterio de cuantificación de proyecto: Número de unidades previstas, según documentación gráfica de Proyecto.
Criterio de cuantificación de obra: Se medirá el número de unidades realmente ejecutadas según especificaciones de Proyecto.

| Código | Ud | Descripción | Rendimiento | Precio | Importe |
|---|---|---|---|---|---|
| mt33gmg500a | Ud | Base de toma de corriente bipolar (2P), para empotrar, gama media, intensidad asignada 16 A, tensión asignada 250 V. (material) | 1 | 135.66 | 135.660 |
| mt33gmg505b | Ud | Tapa para base de toma de corriente bipolar (2P), gama media, de color. (material) | 1 | 93.41 | 93.410 |
| mo003 | h | Oficial electricista. (mano de obra) | 0.203 | 123.28 | 25.026 |
| % | % | Herramienta menor | 2 % | 254.096 | 5.082 |
|  |  | Costes directos |  |  | 259.178 |
