# Zumbador empotrado

- Propiedad del archivo: CYPE Ingenieros S.A.
- Formato: FIEBDC-3/2016
- Programa: Generador de precios de la construcción. CYPE Ingenieros, S.A.
- Fecha: 24/05/2024
- Ámbito geográfico: México
- Divisa: MXN
- Costes indirectos: 3 %
- Gastos generales: 13 %
- Beneficio industrial: 6 %
- IVA: 16 %

## I Instalaciones

### IE Eléctricas

#### IEM Mecanismos

**IEM090** Ud Zumbador empotrado.
Zumbador, gama alta, tensión de alimentación 230 V, con tapa redonda con rejilla, de color y marco embellecedor para 1 elemento, de color blanco. Instalación empotrada.
Criterio de valoración económica: El precio no incluye la caja para mecanismo empotrado.
Incluye: Montaje, conexionado y comprobación de su correcto funcionamiento.
Criterio de cuantificación de proyecto: Número de unidades previstas, según documentación gráfica de Proyecto.
Criterio de cuantificación de obra: Se medirá el número de unidades realmente ejecutadas según especificaciones de Proyecto.

| Código | Ud | Descripción | Rendimiento | Precio | Importe |
|---|---|---|---|---|---|
| mt33gag840a | Ud | Zumbador para empotrar, gama alta, tensión nominal 230 V. (material) | 1 | 590.25 | 590.250 |
| mt33gag845b | Ud | Tapa redonda con rejilla para zumbador, gama alta, de color. (material) | 1 | 139.4 | 139.400 |
| mt33gag950a | Ud | Marco embellecedor para 1 elemento, gama alta, de color blanco. (material) | 1 | 83.64 | 83.640 |
| mo003 | h | Oficial electricista. (mano de obra) | 0.257 | 123.28 | 31.683 |
| % | % | Herramienta menor | 2 % | 844.973 | 16.899 |
|  |  | Costes directos |  |  | 861.872 |
