# Marco embellecedor de mecanismos empotrados, antivandálico

- Propiedad del archivo: CYPE Ingenieros S.A.
- Formato: FIEBDC-3/2016
- Programa: Generador de precios de la construcción. CYPE Ingenieros, S.A.
- Fecha: 24/05/2024
- Ámbito geográfico: México
- Divisa: MXN
- Costes indirectos: 3 %
- Gastos generales: 13 %
- Beneficio industrial: 6 %
- IVA: 16 %

## I Instalaciones

### IE Eléctricas

#### IEM Mecanismos

**IEM152** Ud Marco embellecedor de mecanismos empotrados, antivandálico.
Marco embellecedor antivandálico, con grados de protección IP40 e IK07, para 1 elemento, gama media, de color blanco.
Incluye: Replanteo. Montaje.
Criterio de cuantificación de proyecto: Número de unidades previstas, según documentación gráfica de Proyecto.
Criterio de cuantificación de obra: Se medirá el número de unidades realmente ejecutadas según especificaciones de Proyecto.

| Código | Ud | Descripción | Rendimiento | Precio | Importe |
|---|---|---|---|---|---|
| mt33gmg960a | Ud | Marco embellecedor antivandálico, con grados de protección IP40 e IK07, según IEC 60439, para 1 elemento, gama media, de color blanco. (material) | 1 | 193.72 | 193.720 |
| mo003 | h | Oficial electricista. (mano de obra) | 0.054 | 123.28 | 6.657 |
| % | % | Herramienta menor | 2 % | 200.377 | 4.008 |
|  |  | Costes directos |  |  | 204.385 |
