# Toma de tierra con pica

- Propiedad del archivo: CYPE Ingenieros S.A.
- Formato: FIEBDC-3/2016
- Programa: Generador de precios de la construcción. CYPE Ingenieros, S.A.
- Fecha: 23/05/2024
- Ámbito geográfico: México
- Divisa: MXN
- Costes indirectos: 3 %
- Gastos generales: 13 %
- Beneficio industrial: 6 %
- IVA: 16 %

## I Instalaciones

### IE Eléctricas

#### IEP Puesta a tierra

**IEP021** Ud Toma de tierra con pica.
Toma de tierra compuesta por tres picas de acero cobreado de 1,5 m de longitud cada una, hincadas en el terreno, unidas con cable conductor de cobre de 35 mm² de sección, formando un triángulo equilátero, conectadas a puente para comprobación, dentro de una registro de polipropileno de 30x30 cm. Incluso grapa abarcón para la conexión del electrodo con la línea de enlace y aditivos para disminuir la resistividad del terreno.
Criterio de valoración económica: El precio no incluye la excavación ni el relleno del trasdós.
Incluye: Replanteo. Hincado de las picas. Colocación de la registro. Conexión de los electrodos con la línea de enlace. Conexión a la red de tierra. Montaje, conexionado y comprobación de su correcto funcionamiento.
Criterio de cuantificación de proyecto: Número de unidades previstas, según documentación gráfica de Proyecto.
Criterio de cuantificación de obra: Se medirá el número de unidades realmente ejecutadas según especificaciones de Proyecto.

| Código | Ud | Descripción | Rendimiento | Precio | Importe |
|---|---|---|---|---|---|
| mt35tte010a | Ud | Electrodo para red de toma de tierra cobreado con 300 µm, fabricado en acero, de 14 mm de diámetro y 1,5 m de longitud. (material) | 3 | 474.1 | 1422.300 |
| mt35ttc010b | m | Conductor de cobre desnudo, de 35 mm². (material) | 7 | 83.26 | 582.820 |
| mt35tta040 | Ud | Grapa abarcón para conexión de pica. (material) | 3 | 29.63 | 88.890 |
| mt35tta010 | Ud | Registro de polipropileno para toma de tierra, de 300x300 mm, con tapa de registro. (material) | 1 | 2192.7 | 2192.700 |
| mt35tta030 | Ud | Puente para comprobación de puesta a tierra de la instalación eléctrica. (material) | 1 | 1363.03 | 1363.030 |
| mt35tta060 | Ud | Saco de 5 kg de sales minerales para la mejora de la conductividad de puestas a tierra. (material) | 1 | 103.7 | 103.700 |
| mt35www020 | Ud | Material auxiliar para instalaciones de toma de tierra. (material) | 1 | 34.07 | 34.070 |
| mo003 | h | Oficial electricista. (mano de obra) | 0.338 | 123.28 | 41.669 |
| mo102 | h | Ayudante electricista. (mano de obra) | 0.338 | 72.91 | 24.644 |
| mo113 | h | Cabo albañil. (mano de obra) | 0.032 | 70.3 | 2.250 |
| % | % | Herramienta menor | 2 % | 5856.073 | 117.121 |
|  |  | Costes directos |  |  | 5973.194 |

Residuos:
- colocación: mt35ttc010b Conductor de cobre desnudo, de 35 mm²; factor de residuo 0.0141669
- colocación: mt35tta040 Grapa abarcón para conexión de pica; factor de residuo 0.048
- excavación: ruo170504 Tierra y piedras distintas de las especificadas en el código 17 05 03. (componente de residuo); rendimiento 1909.4 kg; Código LER 17 05 04; Masa del elemento 1 kg; Volumen 0.000625 m3
- excavación: ruo170504 Tierra y piedras distintas de las especificadas en el código 17 05 03; rendimiento -1468.8 kg

## Recursos

**mt35tte010a** Ud Electrodo para red de toma de tierra cobreado con 300 µm, fabricado en acero, de 14 mm de diámetro y 1,5 m de longitud
Datos técnicos: Coste energético 46.973 MJ; Emisión de CO2 4.388 kg
Residuos:
- embalaje: re150101 Envases de papel y cartón. (componente de residuo); rendimiento 0.09 kg; Código LER 15 01 01; Masa del elemento 1 kg; Volumen 0.001333 m3
- embalaje: re170203 Plástico. (componente de residuo); rendimiento 0.045 kg; Código LER 17 02 03; Masa del elemento 1 kg; Volumen 0.001667 m3

**mt35ttc010b** m Conductor de cobre desnudo, de 35 mm²
Datos técnicos: Coste energético 11.520 MJ; Emisión de CO2 0.281 kg; Código LER 17 04 11; Masa del elemento 0.3115 kg; Volumen 0.000208 m3
Residuos:
- embalaje: re150101 Envases de papel y cartón; rendimiento 0.071 kg

**mt35tta040** Ud Grapa abarcón para conexión de pica
Datos técnicos: Coste energético 33.867 MJ; Emisión de CO2 2.266 kg; Código LER 17 04 01; Masa del elemento 0.19 kg; Volumen 0.000127 m3
Residuos:
- embalaje: re170203 Plástico; rendimiento 0.005 kg

**mt35tta010** Ud Registro de polipropileno para toma de tierra, de 300x300 mm, con tapa de registro
Datos técnicos: Coste energético 220.283 MJ; Emisión de CO2 6.958 kg
Residuos:
- embalaje: re150101 Envases de papel y cartón; rendimiento 0.072 kg
