# Torre para tinaco

- Propiedad del archivo: CYPE Ingenieros S.A.
- Formato: FIEBDC-3/2016
- Programa: Generador de precios de la construcción. CYPE Ingenieros, S.A.
- Fecha: 24/05/2024
- Ámbito geográfico: México
- Divisa: MXN
- Costes indirectos: 3 %
- Gastos generales: 13 %
- Beneficio industrial: 6 %
- IVA: 16 %

## I Instalaciones

### IF Plomería

#### IFD Tanques/tinacos/cisternas/sistemas hidroneumáticos

**IFD065** Ud Torre para tinaco.
Torre metálica de celosía de 4,2 m de altura para tinaco de hasta 750 l, con escalera de acceso y base de fijación del tinaco de 1x1 m, empotrada en dado de concreto f'c=25 MPa (250 kg/cm²), clasificación de exposición A1, tamaño máximo del agregado 20 mm, revenimiento de 5 a 10 cm, premezclado, colado con tiro directo, en suelo rocoso. Incluso excavación para cimentación con medios mecánicos, transporte y descarga. Totalmente montada.
Incluye: Replanteo. Transporte y descarga. Excavación de la cimentación. Eliminación de las tierras sueltas del fondo de la excavación. Montaje de la torre. Izado de la torre. Colocación y aplomado. Colado y compactación del concreto. Eliminación de restos, limpieza final y retirada de escombros. Carga de escombros sobre camión o contenedor.
Criterio de cuantificación de proyecto: Número de unidades previstas, según documentación gráfica de Proyecto.
Criterio de cuantificación de obra: Se medirá el número de unidades realmente ejecutadas según especificaciones de Proyecto.

| Código | Ud | Descripción | Rendimiento | Precio | Importe |
|---|---|---|---|---|---|
| mt37tod010a | Ud | Torre metálica de celosía de 4,2 m de altura para tinaco de hasta 750 l, con escalera de acceso y base de fijación del tinaco de 1x1 m. (material) | 1 | 5897.09 | 5897.090 |
| mt10hmf071de | m³ | Concreto simple f'c=25 MPa (250 kg/cm²), clasificación de exposición A1, tamaño máximo del agregado 20 mm, revenimiento nominal del concreto fresco de 5 a 10 mm, premezclado, según RCDF NTC Diseño y Construcción de Estructuras de Concreto (2004). (material) | 0.8 | 1391.26 | 1113.008 |
| mq04cag010a | h | Camión con grúa de hasta 6 t. (maquinaria) | 0.232 | 860.11 | 199.546 |
| mq01exn010i | h | Miniretroexcavadora sobre ruedas, de 37,5 kW. (maquinaria) | 0.475 | 794.89 | 377.573 |
| mo020 | h | Oficial albañil. (mano de obra) | 1.661 | 119.98 | 199.287 |
| mo077 | h | Ayudante albañil. (mano de obra) | 1.661 | 73.05 | 121.336 |
| % | % | Herramienta menor | 2 % | 7907.840 | 158.157 |
|  |  | Costes directos |  |  | 8065.997 |

Residuos:
- colocación: mt10hmf071de; factor de residuo 0.0015602

## Recursos

**mt10hmf071de** m³ Concreto simple f'c=25 MPa (250 kg/cm²)
Datos técnicos: Coste energético 1840.000 MJ; Emisión de CO2 230.000 kg; Código LER 17 01 01; Masa del elemento 2300 kg; Volumen 1.533333 m3
