# Descalcificador

- Propiedad del archivo: CYPE Ingenieros S.A.
- Formato: FIEBDC-3/2016
- Programa: Generador de precios de la construcción. CYPE Ingenieros, S.A.
- Fecha: 24/05/2024
- Ámbito geográfico: México
- Divisa: MXN
- Costes indirectos: 3 %
- Gastos generales: 13 %
- Beneficio industrial: 6 %
- IVA: 16 %

## I Instalaciones

### IF Plomería

#### IFT Sistemas de tratamiento de agua

**IFT010** Ud Descalcificador.
Descalcificador compacto con mando volumétrico de seis ciclos, rosca de 3/4", presión de trabajo de 1,5 a 6 bar, caudal de 1,5 m³/h y de 350x570x1100 mm. Incluso tubos entre los distintos elementos y accesorios, llaves de paso de esfera de latón niquelado, filtro de cartucho, electroválvula, tubería de desagüe y grifo para vaciado. Totalmente montado, conexionado y probado.
Incluye: Replanteo. Colocación y fijación del descalcificador. Colocación y fijación de tuberías y accesorios. Conexionado.
Criterio de cuantificación de proyecto: Número de unidades previstas, según documentación gráfica de Proyecto.
Criterio de cuantificación de obra: Se medirá el número de unidades realmente ejecutadas según especificaciones de Proyecto.

| Código | Ud | Descripción | Rendimiento | Precio | Importe |
|---|---|---|---|---|---|
| mt37sve010c | Ud | Válvula de esfera de latón niquelado para roscar de 3/4". (material) | 2 | 137.3 | 274.600 |
| mt37eqt010ba | Ud | Filtro de cartucho formado por cabeza, vaso y cartucho de polipropileno bobinado, rosca de 3/4", caudal de 1,5 m³/h. (material) | 1 | 357.83 | 357.830 |
| mt37eqt100Uj | Ud | Descalcificador compacto con mando volumétrico de seis ciclos, rosca de 3/4", presión de trabajo de 1,5 a 6 bar, caudal de 1,5 m³/h y de 350x570x1100 mm, incluso electroválvula para el bypass. (material) | 1 | 29523.04 | 29523.040 |
| mt36tie010aa | m | Tubo de PVC, serie B, de 32 mm de diámetro y 3 mm de espesor, con extremo abocardado. (material) | 0.5 | 25.37 | 12.685 |
| mt37sve010b | Ud | Válvula de esfera de latón niquelado para roscar de 1/2". (material) | 1 | 92.99 | 92.990 |
| mt37www010 | Ud | Material auxiliar para instalaciones hidrosanitarias. (material) | 1 | 26.32 | 26.320 |
| mo008 | h | Oficial plomero. (mano de obra) | 8.129 | 123.28 | 1002.143 |
| mo107 | h | Ayudante plomero. (mano de obra) | 8.129 | 72.91 | 592.685 |
| % | % | Herramienta menor | 4 % | 31882.293 | 1275.292 |
|  |  | Costes directos |  |  | 33157.585 |

Residuos:
- colocación: mt36tie010aa Tubo de PVC, serie B, de 32 mm de diámetro y 3 mm de espesor, con extremo abocardado; factor de residuo 0.08

## Recursos

**mt37sve010c** Ud Válvula de esfera de latón niquelado para roscar de 3/4"
Datos técnicos: Coste energético 720.409 MJ; Emisión de CO2 48.441 kg
Residuos:
- embalaje: re150101 Envases de papel y cartón. (componente de residuo); rendimiento 0.072 kg; Código LER 15 01 01; Masa del elemento 1 kg; Volumen 0.001333 m3

**mt36tie010aa** m Tubo de PVC, serie B, de 32 mm de diámetro y 3 mm de espesor, con extremo abocardado
Datos técnicos: Coste energético 23.689 MJ; Emisión de CO2 1.931 kg; Código LER 17 02 03; Masa del elemento 0.41 kg; Volumen 0.000683 m3
Residuos:
- embalaje: re170201 Madera. (componente de residuo); rendimiento 0.04 kg; Código LER 17 02 01; Masa del elemento 1 kg; Volumen 0.000909 m3
- embalaje: re170203 Plástico. (componente de residuo); rendimiento 0.001 kg; Código LER 17 02 03; Masa del elemento 1 kg; Volumen 0.001667 m3

**mt37sve010b** Ud Válvula de esfera de latón niquelado para roscar de 1/2"
Datos técnicos: Coste energético 509.569 MJ; Emisión de CO2 34.281 kg
Residuos:
- embalaje: re150101 Envases de papel y cartón; rendimiento 0.072 kg
