# Válvula mezcladora

- Propiedad del archivo: CYPE Ingenieros S.A.
- Formato: FIEBDC-3/2016
- Programa: Generador de precios de la construcción. CYPE Ingenieros, S.A.
- Fecha: 07/10/2024
- Ámbito geográfico: México
- Divisa: MXN
- Costes indirectos: 3 %
- Gastos generales: 13 %
- Beneficio industrial: 6 %
- IVA: 16 %

## I Instalaciones

### IF Plomería

#### IFW Elementos

**IFW080** Ud Válvula mezcladora.
Válvula mezcladora para regulación del caudal y la temperatura, de acero inoxidable acabado pulido y plástico, acabado brillante imitación cromo, caudal medio de 30 l/min a 3 bar de presión, presión máxima de trabajo de 6 bar, con maneta de regulación del caudal y mando de regulación de la temperatura, entradas y salida roscadas hembra de 1/2" de diámetro. Instalación empotrada.
Incluye: Replanteo. Colocación. Conexionado y comprobación de su correcto funcionamiento.
Criterio de cuantificación de proyecto: Número de unidades previstas, según documentación gráfica de Proyecto.
Criterio de cuantificación de obra: Se medirá el número de unidades realmente ejecutadas según especificaciones de Proyecto.

| Código | Ud | Descripción | Rendimiento | Precio | Importe |
|---|---|---|---|---|---|
| mt37avp010b | Ud | Válvula mezcladora para regulación del caudal y la temperatura, de acero inoxidable acabado pulido y plástico, acabado brillante imitación cromo, caudal medio de 30 l/min a 3 bar de presión, presión máxima de trabajo de 6 bar, con maneta de regulación del caudal y mando de regulación de la temperatura, entradas y salida roscadas hembra de 1/2" de diámetro, para empotrar. (material) | 1 | 5610.32 | 5610.320 |
| mt37www010 | Ud | Material auxiliar para instalaciones hidrosanitarias. (material) | 1 | 26.07 | 26.070 |
| mo008 | h | Oficial plomero. (mano de obra) | 0.271 | 125.33 | 33.964 |
| mo107 | h | Ayudante plomero. (mano de obra) | 0.271 | 74.12 | 20.087 |
| % | % | Herramienta menor | 2 % | 5690.441 | 113.809 |
|  |  | Costes directos |  |  | 5804.250 |
