# Tanque estacionario de gases licuados del petróleo (GLP), superficial

- Propiedad del archivo: CYPE Ingenieros S.A.
- Formato: FIEBDC-3/2016
- Programa: Generador de precios de la construcción. CYPE Ingenieros, S.A.
- Fecha: 24/05/2024
- Ámbito geográfico: México
- Divisa: MXN
- Costes indirectos: 3 %
- Gastos generales: 13 %
- Beneficio industrial: 6 %
- IVA: 16 %

## I Instalaciones

### IG Gases combustibles

#### IGD Tanques

**IGD120** Ud Tanque estacionario de gases licuados del petróleo (GLP), superficial.
Tanque homologado de gases licuados del petróleo (GLP), de superficie, de lámina de acero, de 1500 mm de diámetro y 7790 mm de longitud, con una capacidad de 13000 litros. Incluso capó batiente, válvula de llenado, indicador de nivel, tubo para detección de fugas para toma de gas en fase líquida, valvulería, manómetro, tapón de drenaje, accesorios de conexión, borne de toma de tierra y elementos de protección según normativa.
Criterio de valoración económica: El precio no incluye la obra civil ni la toma de tierra.
Incluye: Replanteo. Colocación del tanque sobre los apoyos. Sujeción del tanque a los apoyos. Montaje, conexionado y comprobación de su correcto funcionamiento.
Criterio de cuantificación de proyecto: Número de unidades previstas, según documentación gráfica de Proyecto.
Criterio de cuantificación de obra: Se medirá el número de unidades realmente ejecutadas según especificaciones de Proyecto.

| Código | Ud | Descripción | Rendimiento | Precio | Importe |
|---|---|---|---|---|---|
| mt43dep020ahfb | Ud | Tanque homologado de gases licuados del petróleo (GLP), de superficie, de lámina de acero, de 1500 mm de diámetro y 7790 mm de longitud, con una capacidad de 13000 litros. Tratamiento exterior: granallado SA 2 1/2, imprimación antioxidante y acabado con esmalte de poliuretano color blanco. Incluso capó batiente, válvula de llenado, indicador de nivel magnético, tubo para detección de fugas para toma de gas en fase líquida, valvulería, manómetro, tapón de drenaje, accesorios de conexión, borne de toma de tierra y elementos de protección según normativa. (material) | 1 | 174470.97 | 174470.970 |
| mq04cag010b | h | Camión con grúa de hasta 10 t. (maquinaria) | 0.58 | 974.04 | 564.943 |
| mo010 | h | Oficial instalador de gas. (mano de obra) | 22.842 | 123.28 | 2815.962 |
| mo109 | h | Ayudante instalador de gas. (mano de obra) | 22.842 | 72.91 | 1665.410 |
| % | % | Herramienta menor | 2 % | 179517.285 | 3590.346 |
|  |  | Costes directos |  |  | 183107.631 |
