# Canalización de protección de cableado

- Propiedad del archivo: CYPE Ingenieros S.A.
- Formato: FIEBDC-3/2016
- Programa: Generador de precios de la construcción. CYPE Ingenieros, S.A.
- Fecha: 24/05/2024
- Ámbito geográfico: México
- Divisa: MXN
- Costes indirectos: 3 %
- Gastos generales: 13 %
- Beneficio industrial: 6 %
- IVA: 16 %

## I Instalaciones

### IG Gases combustibles

#### IGL Detección y alarma

**IGL020** m Canalización de protección de cableado.
Canalización de protección de cableado, formada por tubo de PVC rígido, blindado, roscable, de color gris, de 40 mm de diámetro nominal, con IP549. Instalación en superficie. Incluso abrazaderas, elementos de sujeción y accesorios (curvas, conectores, tees, codos y curvas flexibles).
Incluye: Replanteo y trazo de la línea. Colocación y fijación de tubos.
Criterio de cuantificación de proyecto: Longitud medida según documentación gráfica de Proyecto.
Criterio de cuantificación de obra: Se medirá la longitud realmente ejecutada según especificaciones de Proyecto.

| Código | Ud | Descripción | Rendimiento | Precio | Importe |
|---|---|---|---|---|---|
| mt35aia110e | m | Tubo rígido de PVC, roscable, curvable en caliente, de color gris, de 40 mm de diámetro nominal, para canalización fija en superficie. Resistencia a la compresión 1250 N, resistencia al impacto 2 julios, temperatura de trabajo -5°C hasta 60°C, con grado de protección IP549, propiedades eléctricas: aislante, no propagador de la llama. Incluso abrazaderas, elementos de sujeción y accesorios (curvas, conectores, tees, codos y curvas flexibles). (material) | 1 | 356.98 | 356.980 |
| mo006 | h | Oficial instalador de redes y equipos de detección y seguridad. (mano de obra) | 0.176 | 123.28 | 21.697 |
| mo105 | h | Ayudante instalador de redes y equipos de detección y seguridad. (mano de obra) | 0.176 | 72.91 | 12.832 |
| % | % | Herramienta menor | 2 % | 391.509 | 7.830 |
|  |  | Costes directos |  |  | 399.339 |

Residuos:
- colocación: mt35aia110e; factor de residuo 0.0266762

## Recursos

**mt35aia110e** m Tubo rígido de PVC
Datos técnicos: Coste energético 61.034 MJ; Emisión de CO2 3.030 kg; Código LER 17 02 03; Masa del elemento 0.63 kg; Volumen 0.00105 m3
