# Canalización de protección de cableado

- Propiedad del archivo: CYPE Ingenieros S.A.
- Formato: FIEBDC-3/2016
- Programa: Generador de precios de la construcción. CYPE Ingenieros, S.A.
- Fecha: 24/05/2024
- Ámbito geográfico: México
- Divisa: MXN
- Costes indirectos: 3 %
- Gastos generales: 13 %
- Beneficio industrial: 6 %
- IVA: 16 %

## I Instalaciones

### IG Gases combustibles

#### IGL Detección y alarma

**IGL020** m Canalización de protección de cableado.
Canalización de protección de cableado, formada por tubo de polipropileno flexible, corrugado, de 110 mm de diámetro nominal, con IP549. Instalación empotrada.
Criterio de valoración económica: El precio no incluye las ayudas de albañilería para instalaciones.
Incluye: Replanteo y trazo de la línea. Colocación y fijación de tubos.
Criterio de cuantificación de proyecto: Longitud medida según documentación gráfica de Proyecto.
Criterio de cuantificación de obra: Se medirá la longitud realmente ejecutada según especificaciones de Proyecto.

| Código | Ud | Descripción | Rendimiento | Precio | Importe |
|---|---|---|---|---|---|
| mt35aia060e | m | Tubo curvable de polipropileno de doble pared (interior lisa y exterior corrugada), de color gris, de 110 mm de diámetro nominal, para canalización empotrada en obra de mampostería (suelos, paredes y techos). Resistencia a la compresión 320 N, resistencia al impacto 2 julios, temperatura de trabajo -5°C hasta 90°C, con grado de protección IP549, propiedades eléctricas: aislante, no propagador de la llama. (material) | 1 | 333.13 | 333.130 |
| mo006 | h | Oficial instalador de redes y equipos de detección y seguridad. (mano de obra) | 0.068 | 123.28 | 8.383 |
| mo105 | h | Ayudante instalador de redes y equipos de detección y seguridad. (mano de obra) | 0.068 | 72.91 | 4.958 |
| % | % | Herramienta menor | 2 % | 346.471 | 6.929 |
|  |  | Costes directos |  |  | 353.400 |

Residuos:
- colocación: mt35aia060e; factor de residuo 0.0267973

## Recursos

**mt35aia060e** m Tubo curvable de polipropileno de doble pared (interior lisa y exterior corrugada)
Datos técnicos: Coste energético 145.320 MJ; Emisión de CO2 7.215 kg; Código LER 17 02 03; Masa del elemento 1.5 kg; Volumen 0.0025 m3
