# Detector de gas

- Propiedad del archivo: CYPE Ingenieros S.A.
- Formato: FIEBDC-3/2016
- Programa: Generador de precios de la construcción. CYPE Ingenieros, S.A.
- Fecha: 24/05/2024
- Ámbito geográfico: México
- Divisa: MXN
- Costes indirectos: 3 %
- Gastos generales: 13 %
- Beneficio industrial: 6 %
- IVA: 16 %

## I Instalaciones

### IG Gases combustibles

#### IGL Detección y alarma

**IGL002** Ud Detector de gas.
Detector catalítico de gas natural, para alimentación a 12 ó 24 Vcc, de 140x162x91 mm, con grado de protección IP66, apto para atmósferas explosivas (zonas ATEX). Incluso elementos de fijación.
Incluye: Colocación y fijación. Montaje, conexionado y comprobación de su correcto funcionamiento.
Criterio de cuantificación de proyecto: Número de unidades previstas, según documentación gráfica de Proyecto.
Criterio de cuantificación de obra: Se medirá el número de unidades realmente ejecutadas según especificaciones de Proyecto.

| Código | Ud | Descripción | Rendimiento | Precio | Importe |
|---|---|---|---|---|---|
| mt41die061a | Ud | Detector catalítico de gas natural, para alimentación a 12 ó 24 Vcc, de 140x162x91 mm, con grado de protección IP66, apto para atmósferas explosivas (zonas ATEX). (material) | 1 | 16404.03 | 16404.030 |
| mo006 | h | Oficial instalador de redes y equipos de detección y seguridad. (mano de obra) | 0.271 | 123.28 | 33.409 |
| mo105 | h | Ayudante instalador de redes y equipos de detección y seguridad. (mano de obra) | 0.271 | 72.91 | 19.759 |
| % | % | Herramienta menor | 2 % | 16457.198 | 329.144 |
|  |  | Costes directos |  |  | 16786.342 |
