# Válvula de gas

- Propiedad del archivo: CYPE Ingenieros S.A.
- Formato: FIEBDC-3/2016
- Programa: Generador de precios de la construcción. CYPE Ingenieros, S.A.
- Fecha: 24/05/2024
- Ámbito geográfico: México
- Divisa: MXN
- Costes indirectos: 3 %
- Gastos generales: 13 %
- Beneficio industrial: 6 %
- IVA: 16 %

## I Instalaciones

### IG Gases combustibles

#### IGW Elementos

**IGW020** Ud Válvula de gas.
Llave de esfera de acero inoxidable con mando de palanca, con bridas en ambos lados de 8" de diámetro, PN=16 bar.
Incluye: Montaje, conexionado y comprobación de su correcto funcionamiento.
Criterio de cuantificación de proyecto: Número de unidades previstas, según documentación gráfica de Proyecto.
Criterio de cuantificación de obra: Se medirá el número de unidades realmente ejecutadas según especificaciones de Proyecto.

| Código | Ud | Descripción | Rendimiento | Precio | Importe |
|---|---|---|---|---|---|
| mt43acv120e | Ud | Llave de esfera de acero inoxidable con mando de palanca, con bridas en ambos lados de 8" de diámetro, PN=16 bar. (material) | 1 | 56549.57 | 56549.570 |
| mo010 | h | Oficial instalador de gas. (mano de obra) | 0.948 | 123.28 | 116.869 |
| mo109 | h | Ayudante instalador de gas. (mano de obra) | 0.948 | 72.91 | 69.119 |
| % | % | Herramienta menor | 2 % | 56735.558 | 1134.711 |
|  |  | Costes directos |  |  | 57870.269 |

## Recursos

**mt43acv120e** Ud Llave de esfera de acero inoxidable con mando de palanca, con bridas en ambos lados de 8" de diámetro, PN=16 bar
Datos técnicos: Coste energético 5571.586 MJ; Emisión de CO2 819.073 kg
Residuos:
- embalaje: re150101 Envases de papel y cartón. (componente de residuo); rendimiento 0.086 kg; Código LER 15 01 01; Masa del elemento 1 kg; Volumen 0.001333 m3
