# Tubería de cobre, para gas medicinal

- Propiedad del archivo: CYPE Ingenieros S.A.
- Formato: FIEBDC-3/2016
- Programa: Generador de precios de la construcción. CYPE Ingenieros, S.A.
- Fecha: 07/10/2024
- Ámbito geográfico: México
- Divisa: MXN
- Costes indirectos: 3 %
- Gastos generales: 13 %
- Beneficio industrial: 6 %
- IVA: 16 %

## I Instalaciones

### IH Tuberías para fluidos

#### IHC Tuberías de cobre

**IHC210** m Tubería de cobre, para gas medicinal.
Tubería para gas medicinal formada por tubo de cobre rígido, de 8/10 mm de diámetro y 1 mm de espesor. Instalación en superficie. Incluso material auxiliar para montaje y sujeción a la obra, accesorios y piezas especiales.
Incluye: Replanteo. Colocación y fijación de tubos, accesorios y piezas especiales.
Criterio de cuantificación de proyecto: Longitud medida según documentación gráfica de Proyecto.
Criterio de cuantificación de obra: Se medirá la longitud realmente ejecutada según especificaciones de Proyecto.

| Código | Ud | Descripción | Rendimiento | Precio | Importe |
|---|---|---|---|---|---|
| mt37tca450a | Ud | Material auxiliar para montaje y sujeción a la obra de las tuberías de cobre rígido, de 8/10 mm de diámetro. (material) | 1 | 3.3 | 3.300 |
| mt37tca050ag | m | Tubo de cobre rígido, de 8/10 mm de diámetro y 1 mm de espesor, con el precio incrementado el 30% en concepto de accesorios y piezas especiales. (material) | 1 | 85.7 | 85.700 |
| mo008 | h | Oficial plomero. (mano de obra) | 0.271 | 125.33 | 33.964 |
| mo107 | h | Ayudante plomero. (mano de obra) | 0.271 | 74.12 | 20.087 |
| % | % | Herramienta menor | 2 % | 143.051 | 2.861 |
|  |  | Costes directos |  |  | 145.912 |

Residuos:
- colocación: mt37tca050ag; factor de residuo 0.0434274

## Recursos

**mt37tca050ag** m Tubo de cobre rígido
Datos técnicos: Coste energético 8.883 MJ; Emisión de CO2 0.171 kg; Código LER 17 04 01; Masa del elemento 0.241 kg; Volumen 0.000161 m3
