# Tubería de polietileno resistente a la temperatura (PE-RT), "TERMOCONCEPT"

- Propiedad del archivo: CYPE Ingenieros S.A.
- Formato: FIEBDC-3/2016
- Programa: Generador de precios de la construcción. CYPE Ingenieros, S.A.
- Fecha: 24/05/2024
- Ámbito geográfico: México
- Divisa: MXN
- Costes indirectos: 3 %
- Gastos generales: 13 %
- Beneficio industrial: 6 %
- IVA: 16 %

## I Instalaciones

### IH Tuberías para fluidos

#### IHE Tuberías de polietileno

**IHE211** m Tubería de polietileno resistente a la temperatura (PE-RT), "TERMOCONCEPT".
Tubería formada por tubo de polietileno resistente a la temperatura (PE-RT), serie 5, con capa intermedia de refuerzo, de 16 mm de diámetro exterior y 1,8 mm de espesor, modelo FUSIOPER PRESS "TERMOCONCEPT". Instalación en superficie. Incluso material auxiliar para montaje y sujeción a la obra, accesorios y piezas especiales.
Incluye: Replanteo. Colocación y fijación de tubos, accesorios y piezas especiales.
Criterio de cuantificación de proyecto: Longitud medida según documentación gráfica de Proyecto.
Criterio de cuantificación de obra: Se medirá la longitud realmente ejecutada según especificaciones de Proyecto.

| Código | Ud | Descripción | Rendimiento | Precio | Importe |
|---|---|---|---|---|---|
| mt37tmc413j | m | Material auxiliar para montaje y sujeción a la obra de las tuberías de polietileno resistente a la temperatura (PE-RT), modelo FUSIOPER PRESS "TERMOCONCEPT", de 16 mm de diámetro exterior. (material) | 1 | 1.09 | 1.090 |
| mt37tmc003jg | m | Tubo de polietileno resistente a la temperatura (PE-RT), serie 5, con capa intermedia de refuerzo, de 16 mm de diámetro exterior y 1,8 mm de espesor, modelo FUSIOPER PRESS "TERMOCONCEPT", según ISO 22391-2, con el precio incrementado el 30% en concepto de accesorios y piezas especiales. (material) | 1 | 28.34 | 28.340 |
| mo008 | h | Oficial plomero. (mano de obra) | 0.041 | 123.28 | 5.054 |
| mo107 | h | Ayudante plomero. (mano de obra) | 0.041 | 72.91 | 2.989 |
| % | % | Herramienta menor | 2 % | 37.473 | 0.749 |
|  |  | Costes directos |  |  | 38.222 |

Residuos:
- colocación: mt37tmc003jg; factor de residuo 0.0275

## Recursos

**mt37tmc003jg** m Tubo de polietileno resistente a la temperatura (PE-RT)
Datos técnicos: Coste energético 6.782 MJ; Emisión de CO2 0.337 kg; Código LER 17 02 03; Masa del elemento 0.07 kg; Volumen 0.000117 m3
