# Canalización de enlace inferior

- Propiedad del archivo: CYPE Ingenieros S.A.
- Formato: FIEBDC-3/2016
- Programa: Generador de precios de la construcción. CYPE Ingenieros, S.A.
- Fecha: 23/05/2024
- Ámbito geográfico: México
- Divisa: MXN
- Costes indirectos: 3 %
- Gastos generales: 13 %
- Beneficio industrial: 6 %
- IVA: 16 %

## I Instalaciones

### IL Infraestructura de telecomunicaciones

#### ILE Canalizaciones de enlace

**ILE010** m Canalización de enlace inferior.
Canalización de enlace inferior entre el registro de enlace y el registro de terminación de red, formada por canal protectora con 2 espacios independientes (TBA+STDP) de PVC rígido de 30x60 mm. Instalación en superficie. Incluso accesorios y muros divisorios separadores.
Incluye: Replanteo del recorrido de la canalización. Colocación y fijación de la canal protectora.
Criterio de cuantificación de proyecto: Longitud medida en proyección horizontal, según documentación gráfica de Proyecto.
Criterio de cuantificación de obra: Se medirá, en proyección horizontal, la longitud realmente ejecutada según especificaciones de Proyecto.

| Código | Ud | Descripción | Rendimiento | Precio | Importe |
|---|---|---|---|---|---|
| mt35ait040ac | m | Canal protectora de PVC rígido, de 30x60 mm, para alojamiento de cables eléctricos, incluso accesorios. Con grado de protección IP4X. (material) | 1 | 287.79 | 287.790 |
| mt35ait050a | m | Muro divisorio separador, de PVC rígido, de 25 mm de altura. (material) | 1 | 56.59 | 56.590 |
| mo001 | h | Oficial instalador de telecomunicaciones. (mano de obra) | 0.082 | 123.28 | 10.109 |
| mo056 | h | Ayudante instalador de telecomunicaciones. (mano de obra) | 0.082 | 72.91 | 5.979 |
| % | % | Herramienta menor | 2 % | 360.468 | 7.209 |
|  |  | Costes directos |  |  | 367.677 |
