# Canalización de enlace inferior

- Propiedad del archivo: CYPE Ingenieros S.A.
- Formato: FIEBDC-3/2016
- Programa: Generador de precios de la construcción. CYPE Ingenieros, S.A.
- Fecha: 23/05/2024
- Ámbito geográfico: México
- Divisa: MXN
- Costes indirectos: 3 %
- Gastos generales: 13 %
- Beneficio industrial: 6 %
- IVA: 16 %

## I Instalaciones

### IL Infraestructura de telecomunicaciones

#### ILE Canalizaciones de enlace

**ILE010** m Canalización de enlace inferior.
Canalización de enlace inferior entre el registro de enlace y el registro de terminación de red, formada por bandeja perforada con 2 espacios independientes (TBA+STDP) de PVC rígido de 60x150 mm. Instalación en superficie. Incluso accesorios, muros divisorios separadores y tornillos de fijación.
Incluye: Replanteo del recorrido de la canalización. Colocación y fijación de la bandeja.
Criterio de cuantificación de proyecto: Longitud medida en proyección horizontal, según documentación gráfica de Proyecto.
Criterio de cuantificación de obra: Se medirá, en proyección horizontal, la longitud realmente ejecutada según especificaciones de Proyecto.

| Código | Ud | Descripción | Rendimiento | Precio | Importe |
|---|---|---|---|---|---|
| mt35ait030ad | m | Bandeja perforada de PVC rígido, de 60x150 mm, para soporte y conducción de cables eléctricos, incluso accesorios. (material) | 1 | 836.34 | 836.340 |
| mt35ait050d | m | Muro divisorio separador, de PVC rígido, de 50,5 mm de altura. (material) | 1 | 273.79 | 273.790 |
| mt35ait060a | Ud | Tornillo M8x22 de PVC rígido. (material) | 2 | 10.87 | 21.740 |
| mo001 | h | Oficial instalador de telecomunicaciones. (mano de obra) | 0.082 | 123.28 | 10.109 |
| mo056 | h | Ayudante instalador de telecomunicaciones. (mano de obra) | 0.082 | 72.91 | 5.979 |
| % | % | Herramienta menor | 2 % | 1147.958 | 22.959 |
|  |  | Costes directos |  |  | 1170.917 |

Residuos:
- colocación: mt35ait060a Tornillo M8x22 de PVC rígido; factor de residuo 0.00833333

## Recursos

**mt35ait060a** Ud Tornillo M8x22 de PVC rígido
Datos técnicos: Coste energético 0.074 MJ; Emisión de CO2 0.008 kg; Código LER 17 02 03; Masa del elemento 0.0012 kg; Volumen 0.000002 m3
Residuos:
- embalaje: re150101 Envases de papel y cartón. (componente de residuo); rendimiento 0.001 kg; Código LER 15 01 01; Masa del elemento 1 kg; Volumen 0.001333 m3
