# Acoplador de bus KNX

- Propiedad del archivo: CYPE Ingenieros S.A.
- Formato: FIEBDC-3/2016
- Programa: Generador de precios de la construcción. CYPE Ingenieros, S.A.
- Fecha: 24/05/2024
- Ámbito geográfico: México
- Divisa: MXN
- Costes indirectos: 3 %
- Gastos generales: 13 %
- Beneficio industrial: 6 %
- IVA: 16 %

## I Instalaciones

### IM Domóticas e inmóticas

#### IMK Componentes del sistema KNX

**IMK050** Ud Acoplador de bus KNX.
Acoplador de bus con protocolo de comunicación KNX. Montaje empotrado.
Criterio de valoración económica: El precio no incluye la caja para mecanismo empotrado.
Incluye: Montaje y conexionado.
Criterio de cuantificación de proyecto: Número de unidades previstas, según documentación gráfica de Proyecto.
Criterio de cuantificación de obra: Se medirá el número de unidades realmente ejecutadas según especificaciones de Proyecto.

| Código | Ud | Descripción | Rendimiento | Precio | Importe |
|---|---|---|---|---|---|
| mt35dac100a | Ud | Acoplador de bus con protocolo de comunicación KNX, con borne de conexión y ramal, para empotrar. (material) | 1 | 2118.23 | 2118.230 |
| mo003 | h | Oficial electricista. (mano de obra) | 0.203 | 123.28 | 25.026 |
| mo102 | h | Ayudante electricista. (mano de obra) | 0.203 | 72.91 | 14.801 |
| mo123 | h | Especialista en la puesta en marcha de instalaciones. (mano de obra) | 0.406 | 233.18 | 94.671 |
| % | % | Herramienta menor | 2 % | 2252.728 | 45.055 |
|  |  | Costes directos |  |  | 2297.783 |
