# Filtro de banda KNX

- Propiedad del archivo: CYPE Ingenieros S.A.
- Formato: FIEBDC-3/2016
- Programa: Generador de precios de la construcción. CYPE Ingenieros, S.A.
- Fecha: 24/05/2024
- Ámbito geográfico: México
- Divisa: MXN
- Costes indirectos: 3 %
- Gastos generales: 13 %
- Beneficio industrial: 6 %
- IVA: 16 %

## I Instalaciones

### IM Domóticas e inmóticas

#### IMK Componentes del sistema KNX

**IMK850** Ud Filtro de banda KNX.
Filtro de banda de 2 módulos, para dispositivos con protocolo de comunicación KNX, intensidad nominal 640 mA, tensión nominal 30 Vcc. Montaje en carril DIN.
Incluye: Montaje y conexionado.
Criterio de cuantificación de proyecto: Número de unidades previstas, según documentación gráfica de Proyecto.
Criterio de cuantificación de obra: Se medirá el número de unidades realmente ejecutadas según especificaciones de Proyecto.

| Código | Ud | Descripción | Rendimiento | Precio | Importe |
|---|---|---|---|---|---|
| mt35dfb010a | Ud | Filtro de banda de 2 módulos, para dispositivos con protocolo de comunicación KNX, intensidad nominal 640 mA, tensión nominal 30 Vcc, con botón de reinicio para aislar la línea bus de la fuente de alimentación y reiniciar los dispositivos conectados, con bornes de conexión, para montaje en carril DIN. (material) | 1 | 1824.71 | 1824.710 |
| mo003 | h | Oficial electricista. (mano de obra) | 0.135 | 123.28 | 16.643 |
| mo102 | h | Ayudante electricista. (mano de obra) | 0.135 | 72.91 | 9.843 |
| mo123 | h | Especialista en la puesta en marcha de instalaciones. (mano de obra) | 0.271 | 233.18 | 63.192 |
| % | % | Herramienta menor | 2 % | 1914.388 | 38.288 |
|  |  | Costes directos |  |  | 1952.676 |
