# Extractor eólico híbrido para la extracción del radón

- Propiedad del archivo: CYPE Ingenieros S.A.
- Formato: FIEBDC-3/2016
- Programa: Generador de precios de la construcción. CYPE Ingenieros, S.A.
- Fecha: 24/05/2024
- Ámbito geográfico: México
- Divisa: MXN
- Costes indirectos: 3 %
- Gastos generales: 13 %
- Beneficio industrial: 6 %
- IVA: 16 %

## I Instalaciones

### IN Protección frente al radón

#### IND Despresurización del terreno

**IND040** Ud Extractor eólico híbrido para la extracción del radón.
Extractor eólico híbrido, de aluminio resistente a la corrosión, de 350 mm de diámetro nominal de entrada, de 2000 m³/h de caudal máximo, con motor de tipo EC de bajo consumo de accionamiento automático, para la extracción del radón. Incluso accesorios de conexión y piezas especiales.
Incluye: Colocación y fijación. Conexionado y comprobación de su correcto funcionamiento.
Criterio de cuantificación de proyecto: Número de unidades previstas, según documentación gráfica de Proyecto.
Criterio de cuantificación de obra: Se medirá el número de unidades realmente ejecutadas según especificaciones de Proyecto.

| Código | Ud | Descripción | Rendimiento | Precio | Importe |
|---|---|---|---|---|---|
| mt41eer010b | m | Extractor eólico híbrido, de aluminio resistente a la corrosión, de 350 mm de diámetro nominal de entrada, de 2000 m³/h de caudal máximo, con motor de tipo EC de bajo consumo de accionamiento automático, para la extracción del radón, con accesorios de conexión y piezas especiales. (material) | 1 | 25063.11 | 25063.110 |
| mo011 | h | Oficial montador. (mano de obra) | 0.341 | 123.28 | 42.038 |
| mo080 | h | Ayudante montador. (mano de obra) | 0.341 | 73.05 | 24.910 |
| % | % | Herramienta menor | 2 % | 25130.058 | 502.601 |
|  |  | Costes directos |  |  | 25632.659 |
