# Detector lineal de humos, convencional

- Propiedad del archivo: CYPE Ingenieros S.A.
- Formato: FIEBDC-3/2016
- Programa: Generador de precios de la construcción. CYPE Ingenieros, S.A.
- Fecha: 07/10/2024
- Ámbito geográfico: México
- Divisa: MXN
- Costes indirectos: 3 %
- Gastos generales: 13 %
- Beneficio industrial: 6 %
- IVA: 16 %

## I Instalaciones

### IO Contra incendios

#### IOD Detección y alarma

**IOD009** Ud Detector lineal de humos, convencional.
Detector lineal de humos, de infrarrojos, convencional, con reflector, para una cobertura máxima de 50 m de longitud y 15 m de anchura, compuesto por unidad emisora/receptora y elemento reflector, para alimentación de 10,2 a 24 Vcc, con led indicador de acción. Incluso elementos de fijación.
Incluye: Replanteo. Fijación al paramento. Montaje, conexionado y comprobación de su correcto funcionamiento.
Criterio de cuantificación de proyecto: Número de unidades previstas, según documentación gráfica de Proyecto.
Criterio de cuantificación de obra: Se medirá el número de unidades realmente ejecutadas según especificaciones de Proyecto.

| Código | Ud | Descripción | Rendimiento | Precio | Importe |
|---|---|---|---|---|---|
| mt41pig180a | Ud | Detector lineal de humos, de infrarrojos, convencional, con reflector, para una cobertura máxima de 50 m de longitud y 15 m de anchura, compuesto por unidad emisora/receptora y elemento reflector, para alimentación de 10,2 a 24 Vcc, con led indicador de acción, según EN 54-12. Incluso elementos de fijación. (material) | 1 | 18298.05 | 18298.050 |
| mo006 | h | Oficial instalador de redes y equipos de detección y seguridad. (mano de obra) | 1.355 | 125.33 | 169.822 |
| mo105 | h | Ayudante instalador de redes y equipos de detección y seguridad. (mano de obra) | 1.355 | 74.12 | 100.433 |
| % | % | Herramienta menor | 2 % | 18568.305 | 371.366 |
|  |  | Costes directos |  |  | 18939.671 |

## Recursos

**mt41pig180a** Ud Detector lineal de humos
Datos técnicos: Coste energético 53.557 MJ; Emisión de CO2 2.849 kg
Residuos:
- embalaje: re150101 Envases de papel y cartón. (componente de residuo); rendimiento 0.038 kg; Código LER 15 01 01; Masa del elemento 1 kg; Volumen 0.001333 m3
