# Franja cortafuegos de paneles de lana de roca, para edificio de uso industrial

- Propiedad del archivo: CYPE Ingenieros S.A.
- Formato: FIEBDC-3/2016
- Programa: Generador de precios de la construcción. CYPE Ingenieros, S.A.
- Fecha: 24/05/2024
- Ámbito geográfico: México
- Divisa: MXN
- Costes indirectos: 3 %
- Gastos generales: 13 %
- Beneficio industrial: 6 %
- IVA: 16 %

## I Instalaciones

### IO Contra incendios

#### IOF Protección pasiva contra incendios: franjas cortafuegos

**IOF010** m² Franja cortafuegos de paneles de lana de roca, para edificio de uso industrial.
Franja cortafuegos horizontal, de 1 m de anchura, con una resistencia al fuego EI 90, para edificio de uso industrial, fijada mecánicamente a el muro colindante con subestructura soporte (no incluida en este precio), compuesta por un panel rígido de lana de roca, no revestido, de 50 mm de espesor, resistencia térmica 1,22 m²K/W, conductividad térmica 0,035 W/(mK), densidad 180 kg/m³, calor específico 0,84 J/kgK y factor de resistencia a la difusión del vapor de agua 1,3 y un panel rígido de lana de roca, revestido por una de sus caras con una lámina de aluminio reforzado, de 50 mm de espesor, resistencia térmica 1,22 m²K/W, conductividad térmica 0,041 W/(mK), densidad 180 kg/m³, calor específico 0,84 J/kgK y factor de resistencia a la difusión del vapor de agua 1,3, en la aparente, unidos entre sí y fijados a la subestructura soporte, con tornillos de unión, de 100 mm de longitud. Incluso elementos de fijación y tiras de lana de roca fijadas mecánicamente para el sellado perimetral.
Incluye: Replanteo. Preparación y corte de los paneles. Colocación a tresbolillo de los paneles. Unión entre paneles con tornillos de fijación. Fijación de la franja cortafuegos a la subestructura soporte. Sellado del encuentro de la franja cortafuegos con el muro perimetral.
Criterio de cuantificación de proyecto: Superficie medida según documentación gráfica de Proyecto.
Criterio de cuantificación de obra: Se medirá la superficie realmente ejecutada según especificaciones de Proyecto.

| Código | Ud | Descripción | Rendimiento | Precio | Importe |
|---|---|---|---|---|---|
| mt16lrw080ad | m² | Panel rígido de lana de roca, no revestido, de 50 mm de espesor, resistencia térmica 1,22 m²K/W, conductividad térmica 0,035 W/(mK), Euroclase A1 de reacción al fuego, densidad 180 kg/m³, calor específico 0,84 J/kgK y factor de resistencia a la difusión del vapor de agua 1,3, para protección contra incendios de elementos constructivos. (material) | 1.05 | 1865.07 | 1958.324 |
| mt16lrw080hd | m² | Panel rígido de lana de roca, revestido por una de sus caras con una lámina de aluminio reforzado, de 50 mm de espesor, resistencia térmica 1,22 m²K/W, conductividad térmica 0,041 W/(mK), Euroclase A1 de reacción al fuego, densidad 180 kg/m³, calor específico 0,84 J/kgK y factor de resistencia a la difusión del vapor de agua 1,3, para protección contra incendios de elementos constructivos. (material) | 1.25 | 1994.42 | 2493.025 |
| mt16lrw082ee | Ud | Tornillo de unión de alambre de acero galvanizado en forma de hélice, de 100 mm de longitud, para paneles de lana de roca. (material) | 6.7 | 84.9 | 568.830 |
| mo054 | h | Oficial colocador de aislantes. (mano de obra) | 0.341 | 123.28 | 42.038 |
| mo101 | h | Ayudante colocador de aislantes. (mano de obra) | 0.341 | 73.05 | 24.910 |
| % | % | Herramienta menor | 2 % | 5087.127 | 101.743 |
|  |  | Costes directos |  |  | 5188.870 |

Residuos:
- colocación: mt16lrw080ad; factor de residuo 0.024
- colocación: mt16lrw080hd; factor de residuo 0.024
- colocación: mt16lrw082ee; factor de residuo 0.0118325

## Recursos

**mt16lrw080ad** m² Panel rígido de lana de roca
Datos técnicos: Coste energético 523.404 MJ; Emisión de CO2 13.664 kg; Código LER 17 06 04; Masa del elemento 9 kg; Volumen 0.015 m3
Residuos:
- embalaje: re170203 Plástico. (componente de residuo); rendimiento 0.034 kg; Código LER 17 02 03; Masa del elemento 1 kg; Volumen 0.001667 m3

**mt16lrw080hd** m² Panel rígido de lana de roca
Datos técnicos: Coste energético 523.404 MJ; Emisión de CO2 13.664 kg; Código LER 17 06 04; Masa del elemento 9 kg; Volumen 0.015 m3
Residuos:
- embalaje: re170203 Plástico; rendimiento 0.034 kg

**mt16lrw082ee** Ud Tornillo de unión de alambre de acero galvanizado en forma de hélice
Datos técnicos: Coste energético 2.671 MJ; Emisión de CO2 0.109 kg; Código LER 17 02 01; Masa del elemento 0.0191 kg; Volumen 0.000017 m3
Residuos:
- embalaje: re170203 Plástico; rendimiento 0.021 kg
