# Franja cortafuegos de paneles de lana de roca, para edificio de uso industrial

- Propiedad del archivo: CYPE Ingenieros S.A.
- Formato: FIEBDC-3/2016
- Programa: Generador de precios de la construcción. CYPE Ingenieros, S.A.
- Fecha: 24/05/2024
- Ámbito geográfico: México
- Divisa: MXN
- Costes indirectos: 3 %
- Gastos generales: 13 %
- Beneficio industrial: 6 %
- IVA: 16 %

## I Instalaciones

### IO Contra incendios

#### IOF Protección pasiva contra incendios: franjas cortafuegos

**IOF010** m² Franja cortafuegos de paneles de lana de roca, para edificio de uso industrial.
Franja cortafuegos horizontal, de 1 m de anchura, con una resistencia al fuego EI 90, para edificio de uso industrial, fijada mecánicamente a el muro colindante con subestructura soporte, compuesta por dos paneles rígidos de lana de roca, revestidos por una de sus caras con una lámina de aluminio reforzado, de 50 mm de espesor, resistencia térmica 1,22 m²K/W, conductividad térmica 0,041 W/(mK), densidad 180 kg/m³, calor específico 0,84 J/kgK y factor de resistencia a la difusión del vapor de agua 1,3, cada uno, unidos entre sí y fijados a la subestructura soporte, con tornillos de unión, de 100 mm de longitud. Incluso elementos de fijación y tiras de lana de roca fijadas mecánicamente para el sellado perimetral.
Incluye: Replanteo. Fijación de la subestructura soporte a el muro colindante. Preparación y corte de los paneles. Colocación a tresbolillo de los paneles. Unión entre paneles con tornillos de fijación. Fijación de la franja cortafuegos a la subestructura soporte. Sellado del encuentro de la franja cortafuegos con el muro perimetral.
Criterio de cuantificación de proyecto: Superficie medida según documentación gráfica de Proyecto.
Criterio de cuantificación de obra: Se medirá la superficie realmente ejecutada según especificaciones de Proyecto.

| Código | Ud | Descripción | Rendimiento | Precio | Importe |
|---|---|---|---|---|---|
| mt07ali024f | kg | Acero S275J0H, en perfiles huecos conformados en frío, piezas simples, para aplicaciones estructurales, de las series redondo, cuadrado o rectangular, acabado con imprimación antioxidante. Trabajado y montado en taller, para colocar con uniones atornilladas en obra. (material) | 15 | 27.16 | 407.400 |
| mt29pme030a | m | Perfil omega de acero galvanizado, de 85 mm de anchura. (material) | 3 | 37.25 | 111.750 |
| mt29pme040a | Ud | Tornillo de acero galvanizado. (material) | 30 | 5.99 | 179.700 |
| mt16lrw080hd | m² | Panel rígido de lana de roca, revestido por una de sus caras con una lámina de aluminio reforzado, de 50 mm de espesor, resistencia térmica 1,22 m²K/W, conductividad térmica 0,041 W/(mK), Euroclase A1 de reacción al fuego, densidad 180 kg/m³, calor específico 0,84 J/kgK y factor de resistencia a la difusión del vapor de agua 1,3, para protección contra incendios de elementos constructivos. (material) | 2.3 | 1994.42 | 4587.166 |
| mt16lrw082ee | Ud | Tornillo de unión de alambre de acero galvanizado en forma de hélice, de 100 mm de longitud, para paneles de lana de roca. (material) | 6.7 | 84.9 | 568.830 |
| mo011 | h | Oficial montador. (mano de obra) | 0.478 | 123.28 | 58.928 |
| mo080 | h | Ayudante montador. (mano de obra) | 0.478 | 73.05 | 34.918 |
| mo054 | h | Oficial colocador de aislantes. (mano de obra) | 0.341 | 123.28 | 42.038 |
| mo101 | h | Ayudante colocador de aislantes. (mano de obra) | 0.341 | 73.05 | 24.910 |
| % | % | Herramienta menor | 2 % | 6015.640 | 120.313 |
|  |  | Costes directos |  |  | 6135.953 |

Residuos:
- colocación: mt07ali024f; factor de residuo 0.0045
- colocación: mt29pme030a Perfil omega de acero galvanizado, de 85 mm de anchura; factor de residuo 0.0160606
- colocación: mt29pme040a Tornillo de acero galvanizado; factor de residuo 0.0125758
- colocación: mt16lrw080hd; factor de residuo 0.024
- colocación: mt16lrw082ee; factor de residuo 0.0118325

## Recursos

**mt07ali024f** kg Acero S275J0H, en perfiles huecos conformados en frío
Datos técnicos: Coste energético 9.830 MJ; Emisión de CO2 0.510 kg; Código LER 17 04 05; Masa del elemento 1 kg; Volumen 0.000476 m3

**mt29pme030a** m Perfil omega de acero galvanizado, de 85 mm de anchura
Datos técnicos: Coste energético 17.109 MJ; Emisión de CO2 1.717 kg; Código LER 17 04 05; Masa del elemento 0.66 kg; Volumen 0.000314 m3
Residuos:
- embalaje: re170203 Plástico. (componente de residuo); rendimiento 0.006 kg; Código LER 17 02 03; Masa del elemento 1 kg; Volumen 0.001667 m3

**mt29pme040a** Ud Tornillo de acero galvanizado
Datos técnicos: Coste energético 2.155 MJ; Emisión de CO2 0.099 kg; Código LER 17 02 01; Masa del elemento 0.0066 kg; Volumen 0.000006 m3
Residuos:
- embalaje: re170203 Plástico; rendimiento 0.02 kg

**mt16lrw080hd** m² Panel rígido de lana de roca
Datos técnicos: Coste energético 523.404 MJ; Emisión de CO2 13.664 kg; Código LER 17 06 04; Masa del elemento 9 kg; Volumen 0.015 m3
Residuos:
- embalaje: re170203 Plástico; rendimiento 0.034 kg

**mt16lrw082ee** Ud Tornillo de unión de alambre de acero galvanizado en forma de hélice
Datos técnicos: Coste energético 2.671 MJ; Emisión de CO2 0.109 kg; Código LER 17 02 01; Masa del elemento 0.0191 kg; Volumen 0.000017 m3
Residuos:
- embalaje: re170203 Plástico; rendimiento 0.021 kg
