# Protección pasiva contra incendios de estructura metálica, con placas de yeso

- Propiedad del archivo: CYPE Ingenieros S.A.
- Formato: FIEBDC-3/2016
- Programa: Generador de precios de la construcción. CYPE Ingenieros, S.A.
- Fecha: 24/05/2024
- Ámbito geográfico: México
- Divisa: MXN
- Costes indirectos: 3 %
- Gastos generales: 13 %
- Beneficio industrial: 6 %
- IVA: 16 %

## I Instalaciones

### IO Contra incendios

#### IOR Protección pasiva contra incendios: estructuras

**IOR010** m Protección pasiva contra incendios de estructura metálica, con placas de yeso.
Sistema de protección pasiva contra incendios de viga de acero HEA 100, protegida en 3 caras y con una resistencia al fuego de 30 minutos, mediante recubrimiento con placas de yeso incombustibles, fijadas con clips y perfiles metálicos. Incluso fijaciones, tornillería y pasta y cinta para el tratamiento de juntas.
Incluye: Replanteo. Colocación de los perfiles angulares mediante fijaciones. Instalación de clips. Colocación a presión de las maestras contra los clips. Atornillado de las placas a los perfiles angulares y a las maestras. Tratamiento de juntas. Plastecido superficial.
Criterio de cuantificación de proyecto: Longitud medida según documentación gráfica de Proyecto.
Criterio de cuantificación de obra: Se medirá la longitud realmente ejecutada según especificaciones de Proyecto.

| Código | Ud | Descripción | Rendimiento | Precio | Importe |
|---|---|---|---|---|---|
| mt12psg200e | m | Perfil angular 30x30x0,7 mm, de acero galvanizado. (material) | 2 | 21.43 | 42.860 |
| mt12psg082 | Ud | Fijación para concreto. (material) | 3.2 | 6.02 | 19.264 |
| mt12psg050c | m | Maestra 60/27 de lámina de acero galvanizado, de ancho 60 mm. (material) | 2 | 15.68 | 31.360 |
| mt12pmk011a | Ud | Clip de protección de 72x48x41 mm. (material) | 3.2 | 12.72 | 40.704 |
| mt12psg010l | m² | Placa de yeso reforzada con tejido de fibra GM-F / 1200 / longitud / 15 / con los bordes longitudinales afinados, revestido en cara y dorso por tejido de fibra de vidrio no combustible. (material) | 0.475 | 310.32 | 147.402 |
| mt12psg010o | m² | Placa de yeso reforzada con tejido de fibra GM-F / 1200 / longitud / 25 / con los bordes longitudinales afinados, revestido en cara y dorso por tejido de fibra de vidrio no combustible. (material) | 0.292 | 411.1 | 120.041 |
| mt12psg081c | Ud | Tornillo autoperforante 3,5x25 mm. (material) | 30 | 0.17 | 5.100 |
| mt12psg030a | kg | Pasta de juntas. (material) | 2.55 | 16.88 | 43.044 |
| mt12psg040a | m | Cinta microperforada de papel. (material) | 2 | 0.8 | 1.600 |
| mo053 | h | Oficial montador de mamparas y sistemas de placas. (mano de obra) | 0.204 | 123.28 | 25.149 |
| mo100 | h | Ayudante montador de mamparas y sistemas de placas. (mano de obra) | 0.204 | 73.05 | 14.902 |
| % | % | Herramienta menor | 2 % | 491.426 | 9.829 |
|  |  | Costes directos |  |  | 501.255 |

Residuos:
- colocación: mt12psg200e Perfil angular 30x30x0,7 mm, de acero galvanizado; factor de residuo 0.0188
- colocación: mt12psg050c Maestra 60/27 de lámina de acero galvanizado, de ancho 60 mm; factor de residuo 0.0188
- colocación: mt12psg010l; factor de residuo 0.0155148
- colocación: mt12psg010o; factor de residuo 0.0103235
- colocación: mt12psg081c Tornillo autoperforante 3,5x25 mm; factor de residuo 0.00533333
- colocación: mt12psg030a Pasta de juntas; factor de residuo 0.03
- colocación: mt12psg040a Cinta microperforada de papel; factor de residuo 0.0440299

## Recursos

**mt12psg200e** m Perfil angular 30x30x0,7 mm, de acero galvanizado
Datos técnicos: Coste energético 37.607 MJ; Emisión de CO2 1.158 kg; Código LER 17 04 05; Masa del elemento 0.28 kg; Volumen 0.000133 m3
Residuos:
- embalaje: re170203 Plástico. (componente de residuo); rendimiento 0.005 kg; Código LER 17 02 03; Masa del elemento 1 kg; Volumen 0.001667 m3

**mt12psg050c** m Maestra 60/27 de lámina de acero galvanizado, de ancho 60 mm
Datos técnicos: Coste energético 70.752 MJ; Emisión de CO2 2.171 kg; Código LER 17 04 05; Masa del elemento 0.53 kg; Volumen 0.000252 m3
Residuos:
- embalaje: re170203 Plástico; rendimiento 0.005 kg

**mt12psg010l** m² Placa de yeso reforzada con tejido de fibra GM-F / 1200 / longitud / 15 / con los bordes longitudinales afinados
Datos técnicos: Coste energético 325.683 MJ; Emisión de CO2 4.857 kg; Código LER 17 08 02; Masa del elemento 12.38 kg; Volumen 0.01238 m3
Residuos:
- embalaje: re170203 Plástico; rendimiento 0.006 kg

**mt12psg010o** m² Placa de yeso reforzada con tejido de fibra GM-F / 1200 / longitud / 25 / con los bordes longitudinales afinados
Datos técnicos: Coste energético 542.737 MJ; Emisión de CO2 8.095 kg; Código LER 17 08 02; Masa del elemento 20.63 kg; Volumen 0.02063 m3
Residuos:
- embalaje: re170203 Plástico; rendimiento 0.01 kg

**mt12psg081c** Ud Tornillo autoperforante 3,5x25 mm
Datos técnicos: Coste energético 0.015 MJ; Emisión de CO2 0.002 kg; Código LER 17 04 05; Masa del elemento 0.0015 kg
Residuos:
- embalaje: re150101 Envases de papel y cartón. (componente de residuo); rendimiento 0.001 kg; Código LER 15 01 01; Masa del elemento 1 kg; Volumen 0.001333 m3

**mt12psg030a** kg Pasta de juntas
Datos técnicos: Coste energético 12.798 MJ; Emisión de CO2 0.436 kg; Código LER 17 08 02; Masa del elemento 1 kg; Volumen 0.001 m3
Residuos:
- embalaje: re170203 Plástico; rendimiento 0.02 kg

**mt12psg040a** m Cinta microperforada de papel
Datos técnicos: Coste energético 0.004 MJ; Emisión de CO2 0.006 kg; Código LER 20 01 01; Masa del elemento 0.0067 kg; Volumen 0.000009 m3
