# Rociador para zonas de almacenamiento

- Propiedad del archivo: CYPE Ingenieros S.A.
- Formato: FIEBDC-3/2016
- Programa: Generador de precios de la construcción. CYPE Ingenieros, S.A.
- Fecha: 24/05/2024
- Ámbito geográfico: México
- Divisa: MXN
- Costes indirectos: 3 %
- Gastos generales: 13 %
- Beneficio industrial: 6 %
- IVA: 16 %

## I Instalaciones

### IO Contra incendios

#### IOT Sistemas de extinción fijos

**IOT032** Ud Rociador para zonas de almacenamiento.
Rociador automático poste para nivel intermedio, respuesta normal con ampolla fusible de vidrio frágil de 5 mm de diámetro y disolución alcohólica de color rojo, rotura a 68°C, de 1/2" DN 15 mm de diámetro de rosca, coeficiente de descarga K de 80 (métrico), presión de trabajo 12 bar, acabado lacado color bronce. Incluso accesorios y piezas especiales para conexión a la red de distribución de agua.
Incluye: Replanteo. Montaje, conexionado y comprobación de su correcto funcionamiento.
Criterio de cuantificación de proyecto: Número de unidades previstas, según documentación gráfica de Proyecto.
Criterio de cuantificación de obra: Se medirá el número de unidades realmente ejecutadas según especificaciones de Proyecto.

| Código | Ud | Descripción | Rendimiento | Precio | Importe |
|---|---|---|---|---|---|
| mt41roc090a | Ud | Rociador automático poste para nivel intermedio, respuesta normal con ampolla fusible de vidrio frágil de 5 mm de diámetro y disolución alcohólica de color rojo, rotura a 68°C, de 1/2" DN 15 mm de diámetro de rosca, coeficiente de descarga K de 80 (métrico), presión de trabajo 12 bar, acabado lacado color bronce. (material) | 1 | 364.83 | 364.830 |
| mt41roc500 | Ud | Accesorios y piezas especiales para conexión de rociador a red de distribución de agua. (material) | 1 | 80.3 | 80.300 |
| mo008 | h | Oficial plomero. (mano de obra) | 0.339 | 123.28 | 41.792 |
| mo107 | h | Ayudante plomero. (mano de obra) | 0.339 | 72.91 | 24.716 |
| % | % | Herramienta menor | 2 % | 511.638 | 10.233 |
|  |  | Costes directos |  |  | 521.871 |
