# Extintor portátil de agua + agente encapsulador F-500, con presión incorporada

- Propiedad del archivo: CYPE Ingenieros S.A.
- Formato: FIEBDC-3/2016
- Programa: Generador de precios de la construcción. CYPE Ingenieros, S.A.
- Fecha: 24/05/2024
- Ámbito geográfico: México
- Divisa: MXN
- Costes indirectos: 3 %
- Gastos generales: 13 %
- Beneficio industrial: 6 %
- IVA: 16 %

## I Instalaciones

### IO Contra incendios

#### IOX Extintores

**IOX360** Ud Extintor portátil de agua + agente encapsulador F-500, con presión incorporada.
Extintor portátil de agua + agente encapsulador F-500, con presión incorporada con nitrógeno, con 6 litros de agente extintor, de eficacia 13A, con casco de acero con revestimiento interior resistente a la corrosión y acabado exterior con pintura epoxi color rojo, tubo sonda, válvula de palanca, anilla de seguridad, manómetro, base de plástico y manguera con boquilla difusora. Incluso soporte y accesorios de montaje.
Incluye: Colocación y fijación del soporte. Colocación del extintor.
Criterio de cuantificación de proyecto: Número de unidades previstas, según documentación gráfica de Proyecto.
Criterio de cuantificación de obra: Se medirá el número de unidades realmente colocadas según especificaciones de Proyecto.

| Código | Ud | Descripción | Rendimiento | Precio | Importe |
|---|---|---|---|---|---|
| mt41ixf110e | Ud | Extintor portátil de agua + agente encapsulador F-500, con presión incorporada con nitrógeno, con 6 litros de agente extintor, de eficacia 13A, con casco de acero con revestimiento interior resistente a la corrosión y acabado exterior con pintura epoxi color rojo, tubo sonda, válvula de palanca, anilla de seguridad, manómetro, base de plástico y manguera con boquilla difusora, con soporte y accesorios de montaje. (material) | 1 | 10833.84 | 10833.840 |
| mo113 | h | Cabo albañil. (mano de obra) | 0.61 | 70.3 | 42.883 |
| % | % | Herramienta menor | 2 % | 10876.723 | 217.534 |
|  |  | Costes directos |  |  | 11094.257 |
