# Pararrayos de punta Franklin

- Propiedad del archivo: CYPE Ingenieros S.A.
- Formato: FIEBDC-3/2016
- Programa: Generador de precios de la construcción. CYPE Ingenieros, S.A.
- Fecha: 07/10/2024
- Ámbito geográfico: México
- Divisa: MXN
- Costes indirectos: 3 %
- Gastos generales: 13 %
- Beneficio industrial: 6 %
- IVA: 16 %

## I Instalaciones

### IP Protección frente al rayo

#### IPE Sistemas externos

**IPE010** Ud Pararrayos de punta Franklin.
Sistema externo de protección frente al rayo, formado por pararrayos tipo Franklin, con semiángulo de protección de 25°, colocado en techumbre sobre mástil de acero galvanizado en caliente, de 1 1/2" de diámetro y 6 m de longitud. Incluso soportes, piezas especiales, pletina conductora de cobre estañado, vías de chispas, medidor de los impactos de rayo recibidos, pieza de adaptación cabezal-mástil y acoplamiento cabezal-mástil-conductor, de latón, para mástil de 1 1/2" y bajante interior de pletina conductora de 30x2 mm, tubo de protección de la bajada y toma de tierra con pletina conductora de cobre estañado.
Incluye: Replanteo. Colocación del mástil. Ejecución de la toma de tierra. Montaje, conexionado y comprobación de su correcto funcionamiento.
Criterio de cuantificación de proyecto: Número de unidades previstas, según documentación gráfica de Proyecto.
Criterio de cuantificación de obra: Se medirá el número de unidades realmente ejecutadas según especificaciones de Proyecto.

| Código | Ud | Descripción | Rendimiento | Precio | Importe |
|---|---|---|---|---|---|
| mt41pea020aa | Ud | Pararrayos tipo Franklin, con punta múltiple formada por pieza central, vástago principal y cuatro laterales, con semiángulo de protección de 25°, fabricado en acero inoxidable de 16 mm de diámetro, incluso pieza de adaptación cabezal-mástil y acoplamiento cabezal-mástil-conductor, de latón, para mástil de 1 1/2" y bajante interior de pletina conductora de 30x2 mm. (material) | 1 | 6655.37 | 6655.370 |
| mt41paa020a | Ud | Mástil de acero galvanizado en caliente, de 1 1/2" de diámetro y 6 m de longitud, para fijación a muro o estructura. (material) | 1 | 7626.83 | 7626.830 |
| mt41paa040a | Ud | Trípode de anclaje para mástil, con placa base de 500x500x10 mm, de acero galvanizado en caliente, de 1 m de longitud, para fijar con tornillos a techumbre. (material) | 1 | 13756.11 | 13756.110 |
| mt41pca010a | m | Pletina conductora de cobre estañado, desnuda, de 30x2 mm. (material) | 59.5 | 1590.36 | 94626.420 |
| mt41paa056a | Ud | Soporte piramidal para conductor de 8 mm de diámetro o pletina conductora de entre 30x2 mm y 30x3,5 mm de sección, para fijación de la grapa a superficies horizontales. (material) | 16 | 301.69 | 4827.040 |
| mt41paa050a | Ud | Grapa de acero inoxidable, para fijación de pletina conductora de entre 30x2 mm y 30x3,5 mm de sección a pared. (material) | 20 | 681.26 | 13625.200 |
| mt41paa070a | Ud | Vía de chispas, para mástil de antena y conexión a pletina de cobre estañado. (material) | 1 | 8019.32 | 8019.320 |
| mt41paa080a | Ud | Vía de chispas, para unión entre tomas de tierra. (material) | 1 | 7467.65 | 7467.650 |
| mt41paa053a | Ud | Conector de latón de 55x55 mm con placa intermedia, para unión múltiple de cables de cobre de 8 a 10 mm de diámetro y pletinas conductoras de cobre estañado de 30x2 mm. (material) | 2 | 902.21 | 1804.420 |
| mt41paa060a | Ud | Medidor mecánico de los impactos de rayo recibidos por el sistema de protección. (material) | 1 | 14574.13 | 14574.130 |
| mt41paa052a | Ud | Conector seccionador de latón, de 70x50x15 mm, con sistema de bisagra, para unión de pletinas conductoras de entre 30x2 mm y 30x3,5 mm de sección. (material) | 1 | 1165.12 | 1165.120 |
| mt41pca020a | Ud | Tubo de acero galvanizado, de 2 m de longitud, para la protección de la bajada de la pletina conductora. (material) | 1 | 1582.89 | 1582.890 |
| mt35ata010a | Ud | Registro de polipropileno para toma de tierra, de 250x250x250 mm, con tapa de registro. (material) | 3 | 3659.98 | 10979.940 |
| mt35ata020a | Ud | Puente para comprobación de puesta a tierra de la instalación eléctrica. (material) | 2 | 2775.01 | 5550.020 |
| mt35ate020a | Ud | Electrodo para red de toma de tierra cobreado con 254 µm, fabricado en acero, de 14,3 mm de diámetro y 2 m de longitud. (material) | 2 | 1393.25 | 2786.500 |
| mt41paa140a | Ud | Pieza de latón, para unión de electrodo de toma de tierra a cable de cobre de 8 a 10 mm de diámetro o pletina conductora de cobre estañado de 30x2 mm. (material) | 2 | 590.17 | 1180.340 |
| mt35ate010a | Ud | Electrodo dinámico para red de toma de tierra, de 28 mm de diámetro y 2,5 m de longitud, de larga duración, con efecto condensador. (material) | 1 | 10446.1 | 10446.100 |
| mt35ata030a | Ud | Bote de 5 kg de gel concentrado, ecológico y no corrosivo, para la preparación de 20 litros de mejorador de la conductividad de puestas a tierra. (material) | 2 | 2770.99 | 5541.980 |
| mo007 | h | Oficial instalador de pararrayos. (mano de obra) | 17.878 | 125.33 | 2240.650 |
| mo106 | h | Ayudante instalador de pararrayos. (mano de obra) | 17.878 | 74.12 | 1325.117 |
| % | % | Herramienta menor | 2 % | 215781.147 | 4315.623 |
|  |  | Costes directos |  |  | 220096.770 |

Residuos:
- colocación: mt41pca010a Pletina conductora de cobre estañado, desnuda, de 30x2 mm; factor de residuo 0.024
- colocación: mt41pca020a Tubo de acero galvanizado, de 2 m de longitud, para la protección de la bajada de la pletina conductora; factor de residuo 0.0053

## Recursos

**mt41paa020a** Ud Mástil de acero galvanizado en caliente, de 1 1/2" de diámetro y 6 m de longitud, para fijación a muro o estructura
Datos técnicos: Coste energético 503.286 MJ; Emisión de CO2 51.018 kg
Residuos:
- embalaje: re150101 Envases de papel y cartón. (componente de residuo); rendimiento 0.18 kg; Código LER 15 01 01; Masa del elemento 1 kg; Volumen 0.001333 m3
- embalaje: re170203 Plástico. (componente de residuo); rendimiento 0.09 kg; Código LER 17 02 03; Masa del elemento 1 kg; Volumen 0.001667 m3

**mt41pca010a** m Pletina conductora de cobre estañado, desnuda, de 30x2 mm
Datos técnicos: Coste energético 20.458 MJ; Emisión de CO2 0.418 kg; Código LER 17 04 01; Masa del elemento 0.534 kg; Volumen 0.000356 m3
Residuos:
- embalaje: re170203 Plástico; rendimiento 0.008 kg

**mt41paa060a** Ud Medidor mecánico de los impactos de rayo recibidos por el sistema de protección
Datos técnicos: Coste energético 32.512 MJ; Emisión de CO2 2.808 kg
Residuos:
- embalaje: re150101 Envases de papel y cartón; rendimiento 0.086 kg

**mt41paa052a** Ud Conector seccionador de latón
Datos técnicos: Coste energético 52.749 MJ; Emisión de CO2 3.601 kg
Residuos:
- embalaje: re150101 Envases de papel y cartón; rendimiento 0.072 kg

**mt41pca020a** Ud Tubo de acero galvanizado, de 2 m de longitud, para la protección de la bajada de la pletina conductora
Datos técnicos: Coste energético 263.911 MJ; Emisión de CO2 26.714 kg; Código LER 17 04 05; Masa del elemento 10.36 kg; Volumen 0.004933 m3
Residuos:
- embalaje: re170203 Plástico; rendimiento 0.04 kg

**mt35ata010a** Ud Registro de polipropileno para toma de tierra, de 250x250x250 mm, con tapa de registro
Datos técnicos: Coste energético 130.607 MJ; Emisión de CO2 4.152 kg
Residuos:
- embalaje: re150101 Envases de papel y cartón; rendimiento 0.075 kg

**mt35ata020a** Ud Puente para comprobación de puesta a tierra de la instalación eléctrica
Datos técnicos: Coste energético 113.365 MJ; Emisión de CO2 7.672 kg
Residuos:
- embalaje: re150101 Envases de papel y cartón; rendimiento 0.072 kg

**mt35ate020a** Ud Electrodo para red de toma de tierra cobreado con 254 µm, fabricado en acero, de 14,3 mm de diámetro y 2 m de longitud
Datos técnicos: Coste energético 24.614 MJ; Emisión de CO2 1.336 kg
Residuos:
- embalaje: re150101 Envases de papel y cartón; rendimiento 0.072 kg

**mt35ate010a** Ud Electrodo dinámico para red de toma de tierra
Datos técnicos: Coste energético 118.006 MJ; Emisión de CO2 6.193 kg
Residuos:
- embalaje: re150101 Envases de papel y cartón; rendimiento 0.086 kg
