# Válvula de aireación

- Propiedad del archivo: CYPE Ingenieros S.A.
- Formato: FIEBDC-3/2016
- Programa: Generador de precios de la construcción. CYPE Ingenieros, S.A.
- Fecha: 24/05/2024
- Ámbito geográfico: México
- Divisa: MXN
- Costes indirectos: 3 %
- Gastos generales: 13 %
- Beneficio industrial: 6 %
- IVA: 16 %

## I Instalaciones

### IS Evacuación de aguas

#### ISD Ramales

**ISD007** Ud Válvula de aireación.
Válvula de ventilación de ABS, de 32 mm de diámetro, con diafragma, rejilla de protección contra la entrada de insectos y junta elástica de caucho, colocada mediante unión a presión con junta elástica.
Incluye: Montaje, conexionado y comprobación de su correcto funcionamiento.
Criterio de cuantificación de proyecto: Número de unidades previstas, según documentación gráfica de Proyecto.
Criterio de cuantificación de obra: Se medirá el número de unidades realmente ejecutadas según especificaciones de Proyecto.

| Código | Ud | Descripción | Rendimiento | Precio | Importe |
|---|---|---|---|---|---|
| mt36vag010a | Ud | Válvula de ventilación de ABS, de 32 mm de diámetro, con diafragma, rejilla de protección contra la entrada de insectos y junta elástica de caucho. (material) | 1 | 709.77 | 709.770 |
| mo008 | h | Oficial plomero. (mano de obra) | 0.273 | 123.28 | 33.655 |
| mo107 | h | Ayudante plomero. (mano de obra) | 0.273 | 72.91 | 19.904 |
| % | % | Herramienta menor | 2 % | 763.329 | 15.267 |
|  |  | Costes directos |  |  | 778.596 |

Residuos:
- colocación: mt36vag010a; factor de residuo 0.0232429

## Recursos

**mt36vag010a** Ud Válvula de ventilación de ABS
Datos técnicos: Coste energético 6.802 MJ; Emisión de CO2 0.369 kg; Código LER 17 02 03; Masa del elemento 0.07 kg; Volumen 0.000117 m3
Residuos:
- embalaje: re150101 Envases de papel y cartón. (componente de residuo); rendimiento 0.038 kg; Código LER 15 01 01; Masa del elemento 1 kg; Volumen 0.001333 m3
