# Red interior de evacuación para cocina

- Propiedad del archivo: CYPE Ingenieros S.A.
- Formato: FIEBDC-3/2016
- Programa: Generador de precios de la construcción. CYPE Ingenieros, S.A.
- Fecha: 24/05/2024
- Ámbito geográfico: México
- Divisa: MXN
- Costes indirectos: 3 %
- Gastos generales: 13 %
- Beneficio industrial: 6 %
- IVA: 16 %

## I Instalaciones

### IS Evacuación de aguas

#### ISD Ramales

**ISD022** Ud Red interior de evacuación para cocina.
Red interior de evacuación insonorizada, para cocina con dotación para: tarja de cocina, toma de desagüe para lavadora, realizada con tubo de polipropileno con nivel de insonorización medio para la red de desagües que conectan la evacuación de los aparatos con la bajante, con los diámetros necesarios para cada punto de servicio. Incluso, material auxiliar para montaje y sujeción a la obra, accesorios y piezas especiales.
Incluye: Replanteo del recorrido de la tubería y de la situación de los elementos de sujeción. Presentación en seco de los tubos. Fijación del material auxiliar para montaje y sujeción a la obra. Montaje, conexionado y comprobación de su correcto funcionamiento.
Criterio de cuantificación de proyecto: Número de unidades previstas, según documentación gráfica de Proyecto.
Criterio de cuantificación de obra: Se medirá el número de unidades realmente ejecutadas según especificaciones de Proyecto.

| Código | Ud | Descripción | Rendimiento | Precio | Importe |
|---|---|---|---|---|---|
| mt36tip110bd | m | Tubo de polipropileno con nivel de insonorización medio, de 40 mm de diámetro y 1,8 mm de espesor, color azul, con extremo abocardado y junta elástica, con el precio incrementado el 15% en concepto de accesorios y piezas especiales. (material) | 4.3 | 111.13 | 477.859 |
| mt30del010a | Ud | Toma de desagüe para electrodoméstico, con enlace mixto macho de PVC, de 40 mm de diámetro. (material) | 1 | 83.64 | 83.640 |
| mo008 | h | Oficial plomero. (mano de obra) | 5.863 | 123.28 | 722.791 |
| mo107 | h | Ayudante plomero. (mano de obra) | 2.931 | 72.91 | 213.699 |
| % | % | Herramienta menor | 2 % | 1497.989 | 29.960 |
|  |  | Costes directos |  |  | 1527.949 |

Residuos:
- colocación: mt36tip110bd; factor de residuo 0.027502

## Recursos

**mt36tip110bd** m Tubo de polipropileno con nivel de insonorización medio
Datos técnicos: Coste energético 23.697 MJ; Emisión de CO2 0.742 kg; Código LER 17 02 03; Masa del elemento 0.255 kg; Volumen 0.000425 m3
