# Montacargas

- Propiedad del archivo: CYPE Ingenieros S.A.
- Formato: FIEBDC-3/2016
- Programa: Generador de precios de la construcción. CYPE Ingenieros, S.A.
- Fecha: 07/10/2024
- Ámbito geográfico: México
- Divisa: MXN
- Costes indirectos: 3 %
- Gastos generales: 13 %
- Beneficio industrial: 6 %
- IVA: 16 %

## I Instalaciones

### IT Transporte

#### ITC Montacargas

**ITC010** Ud Montacargas.
Montacargas hidráulico para 3000 kg, de 3 detenidas (6 m), de 2,5x6 m de plataforma, con guías y dos pistones. Totalmente montado, conexionado y probado.
Incluye: Replanteo. Instalación del montacargas. Conexionado con la red eléctrica.
Criterio de cuantificación de proyecto: Número de unidades previstas, según documentación gráfica de Proyecto.
Criterio de cuantificación de obra: Se medirá el número de unidades realmente ejecutadas según especificaciones de Proyecto.

| Código | Ud | Descripción | Rendimiento | Precio | Importe |
|---|---|---|---|---|---|
| mt39mch010hb | Ud | Montacargas hidráulico para 3000 kg, de 3 detenidas (6 m), de 2,5x6 m de plataforma, con guías y dos pistones. (material) | 1 | 821186.79 | 821186.790 |
| mo016 | h | Oficial instalador de aparatos elevadores. (mano de obra) | 114.915 | 125.33 | 14402.297 |
| mo085 | h | Ayudante instalador de aparatos elevadores. (mano de obra) | 114.915 | 74.12 | 8517.500 |
| % | % | Herramienta menor | 2 % | 844106.587 | 16882.132 |
|  |  | Costes directos |  |  | 860988.719 |
