# Elevador montacamas

- Propiedad del archivo: CYPE Ingenieros S.A.
- Formato: FIEBDC-3/2016
- Programa: Generador de precios de la construcción. CYPE Ingenieros, S.A.
- Fecha: 07/10/2024
- Ámbito geográfico: México
- Divisa: MXN
- Costes indirectos: 3 %
- Gastos generales: 13 %
- Beneficio industrial: 6 %
- IVA: 16 %

## I Instalaciones

### IT Transporte

#### ITO Elevadores para hospitales

**ITO020** Ud Elevador montacamas.
Suministro e instalación completa de elevador montacamas, eléctrico sin cuarto de máquinas, con sistema de tracción sin reductor y curva de aceleración y desaceleración progresiva, de 4 detenidas, con cabina de 1600 kg de carga nominal con capacidad para 21 personas, 1 m/s de velocidad, 1400 mm de anchura, 2400 mm de profundidad y 2250 mm de altura, maniobra colectiva de subida y bajada simple, nivel de tránsito medio, embarque simple, nivel básico de calidad y puerta corrediza automática de acero inoxidable de 1000 mm de anchura y 2000 mm de altura. Incluso material para la formación de las detenciones de cabina. Totalmente montado, conexionado y probado.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad.
Criterio de cuantificación de proyecto: Número de unidades previstas, según documentación gráfica de Proyecto.
Criterio de cuantificación de obra: Se medirá el número de unidades realmente ejecutadas según especificaciones de Proyecto.

| Código | Ud | Descripción | Rendimiento | Precio | Importe |
|---|---|---|---|---|---|
| mt39mon020Ka | Ud | Cabina de 1600 kg de carga nominal con capacidad para 21 personas, 1 m/s de velocidad, 1400 mm de anchura, 2400 mm de profundidad y 2250 mm de altura, maniobra colectiva de subida y bajada simple, nivel de tránsito medio, embarque simple, nivel básico de calidad y puerta corrediza automática de acero inoxidable de 1000 mm de anchura y 2000 mm de altura, para elevador eléctrico montacamas. (material) | 1 | 890073.04 | 890073.040 |
| mt39mon110d | Ud | Material para la formación de detención de cabina de elevador eléctrico montacamas, maniobra colectiva de subida y bajada simple, nivel de tránsito medio, con puertas de acceso corredizas de acero inoxidable de 1000 mm de anchura y 2000 mm de altura. (material) | 4 | 44259.78 | 177039.120 |
| mo016 | h | Oficial instalador de aparatos elevadores. (mano de obra) | 310.008 | 125.33 | 38853.303 |
| mo085 | h | Ayudante instalador de aparatos elevadores. (mano de obra) | 310.008 | 74.12 | 22977.793 |
| % | % | Herramienta menor | 2 % | 1128943.256 | 22578.865 |
|  |  | Costes directos |  |  | 1151522.121 |

## Recursos

**mt39mon020Ka** Ud Cabina de 1600 kg de carga nominal con capacidad para 21 personas
Datos técnicos: Coste energético 29004.378 MJ; Emisión de CO2 2687.635 kg
Residuos:
- embalaje: re150101 Envases de papel y cartón. (componente de residuo); rendimiento 0.7 kg; Código LER 15 01 01; Masa del elemento 1 kg; Volumen 0.001333 m3
